# Mànega per a cables

- Propietat de l'arxiu: CYPE INGENIEROS, S.A.
- Format: FIEBDC-3/2002
- Divisa: EUR
- Costos indirectes: 3.00 %
- IVA: 21.00 %

## I Instal·lacions

### ID Seguretat

#### IDC Cables

**IDC010** m Mànega per a cables.
Mànega per a cables de 8x0,22 mm², lliure de halògens, reacció al foc classe Dca segons UNE-EN 50575.
Inclou: Replanteig del recorregut de la mànega. Estesa de la mànega. Connexionat i comprovació del seu correcte funcionament.
Criteri d'amidament de projecte: Longitud mesurada segons documentació gràfica de Projecte.
Criteri de mesura d'obra: Es mesurarà la longitud realment executada segons especificacions de Projecte.

| Codi | Ut | Descripció | Rendiment | Preu | Import |
|---|---|---|---|---|---|
| mt41ing050a | m | Mànega per a cables de 8x0,22 mm², lliure de halògens, reacció al foc classe Dca segons UNE-EN 50575. (material) | 1.000 | 0.29 | 0.29 |
| mo006 | h | Oficial 1ª instal·lador de xarxes i equips de detecció i seguretat. (mà d'obra) | 0.018 | 29.34 | 0.53 |
| mo105 | h | Ajudant instal·lador de xarxes i equips de detecció i seguretat. (mà d'obra) | 0.018 | 25.25 | 0.45 |
| % | % | Costos directes complementaris | 2 % | 1.27 | 0.03 |
|  |  | Costos directes |  |  | 1.30 |
