# Detector de vibració, electrònic

- Propietat de l'arxiu: CYPE INGENIEROS, S.A.
- Format: FIEBDC-3/2002
- Divisa: EUR
- Costos indirectes: 3.00 %
- IVA: 21.00 %

## I Instal·lacions

### ID Seguretat

#### IDE Detectors sísmics

**IDE010** U Detector de vibració, electrònic.
Detector de vibració electrònic, amb control automàtic de sensibilitat, indicació del nivell de vibració, comptador d'impulsos, discriminació de falses alarmes i memòria d'alarma, contacte normalment tancat, sensibilitat regulable, possibilitat de connexió de fins a tres detectors esclaus i protecció antiobertura. Instal·lació en porta o en finestra. Inclús elements de fixació.
Inclou: Replanteig. Fixació a la superfície suport. Muntatge, connexionat i comprovació del seu correcte funcionament.
Criteri d'amidament de projecte: Nombre d'unitats previstes, segons documentació gràfica de Projecte.
Criteri de mesura d'obra: Es mesurarà el nombre d'unitats realment executades segons especificacions de Projecte.

| Codi | Ut | Descripció | Rendiment | Preu | Import |
|---|---|---|---|---|---|
| mt41ing090 | U | Detector de vibració electrònic, amb control automàtic de sensibilitat, indicació del nivell de vibració, comptador d'impulsos, discriminació de falses alarmes i memòria d'alarma, contacte normalment tancat, sensibilitat regulable, possibilitat de connexió de fins a tres detectors esclaus i protecció antiobertura, per instal·lar en portes i finestres. Inclús elements de fixació (material) | 1.000 | 101.81 | 101.81 |
| mo006 | h | Oficial 1ª instal·lador de xarxes i equips de detecció i seguretat. (mà d'obra) | 0.240 | 29.34 | 7.04 |
| mo105 | h | Ajudant instal·lador de xarxes i equips de detecció i seguretat. (mà d'obra) | 0.240 | 25.25 | 6.06 |
| % | % | Costos directes complementaris | 2 % | 114.91 | 2.30 |
|  |  | Costos directes |  |  | 117.21 |
