# Detector de trencament de vidre via radio

- Propietat de l'arxiu: CYPE INGENIEROS, S.A.
- Format: FIEBDC-3/2002
- Divisa: EUR
- Costos indirectes: 3.00 %
- IVA: 21.00 %

## I Instal·lacions

### ID Seguretat

#### IDR Centrals d'intrusió via radio

**IDR043** U Detector de trencament de vidre via radio.
Detector de ruptura de vidre amb comunicació via radio, cobertura de 6 m, vàlid per a diversos gruixos de vidre, amb bateria de liti de 12 V i cable de 2,4 m. Inclús elements de fixació.
Inclou: Replanteig. Fixació a la superfície suport. Muntatge, connexionat i comprovació del seu correcte funcionament.
Criteri d'amidament de projecte: Nombre d'unitats previstes, segons documentació gràfica de Projecte.
Criteri de mesura d'obra: Es mesurarà el nombre d'unitats realment executades segons especificacions de Projecte.

| Codi | Ut | Descripció | Rendiment | Preu | Import |
|---|---|---|---|---|---|
| mt41ing243a | U | Detector de ruptura de vidre amb comunicació via radio, cobertura de 6 m, vàlid per a diversos gruixos de vidre, amb bateria de liti de 12 V i cable de 2,4 m. Inclús elements de fixació. (material) | 1.000 | 169.75 | 169.75 |
| mo006 | h | Oficial 1ª instal·lador de xarxes i equips de detecció i seguretat. (mà d'obra) | 0.240 | 29.34 | 7.04 |
| mo105 | h | Ajudant instal·lador de xarxes i equips de detecció i seguretat. (mà d'obra) | 0.240 | 25.25 | 6.06 |
| % | % | Costos directes complementaris | 2 % | 182.85 | 3.66 |
|  |  | Costos directes |  |  | 186.51 |
