# Estació d'energia elèctrica portàtil

- Propietat de l'arxiu: CYPE INGENIEROS, S.A.
- Format: FIEBDC-3/2002
- Divisa: EUR
- Costos indirectes: 3.00 %
- IVA: 21.00 %

## I Instal·lacions

### IE Elèctriques

#### IEA Sistemes d'alimentació

**IEA020** U Estació d'energia elèctrica portàtil.
Estació d'energia elèctrica portàtil de 720 Wh, amb bateria d'ions de liti amb més de 500 cicles amb una profunditat de descàrrega (DoD) del 80%, display per a visualització de l'estat de càrrega, sistema de càrrega ràpida, nou preses de corrent i nansa de transport, de 288x185x253 mm, pes total 7,7 kg, per alimentar a dispositius amb una potència màxima de fins a 1800 W, amb possibilitat de control des de smartphone mitjançant App per IOS i Android. Inclús accessoris.
Inclou: Col·locació. Connexionat i posta en marxa.
Criteri d'amidament de projecte: Nombre d'unitats previstes, segons documentació gràfica de Projecte.
Criteri de mesura d'obra: Es mesurarà el nombre d'unitats realment executades segons especificacions de Projecte.

| Codi | Ut | Descripció | Rendiment | Preu | Import |
|---|---|---|---|---|---|
| mt35eep010a | U | Estació d'energia elèctrica portàtil de 720 Wh, amb bateria d'ions de liti amb més de 500 cicles amb una profunditat de descàrrega (DoD) del 80%, display per a visualització de l'estat de càrrega, sistema de càrrega ràpida, nou preses de corrent i nansa de transport, de 288x185x253 mm, pes total 7,7 kg, per alimentar a dispositius amb una potència màxima de fins a 1800 W, amb possibilitat de control des de smartphone mitjançant App per IOS i Android, amb cable de càrrega amb presa de corrent tipus Schuko, cable de càrrega amb presa de corrent per a encenedor de cotxe i cable de càrrega per a connexió a plaques solars. (material) | 1.000 | 749.00 | 749.00 |
| mo102 | h | Ajudant electricista. (mà d'obra) | 0.120 | 25.25 | 3.03 |
| % | % | Costos directes complementaris | 2 % | 752.03 | 15.04 |
|  |  | Costos directes |  |  | 767.07 |
