# Estació de recàrrega de coches elèctrics

- Propietat de l'arxiu: CYPE INGENIEROS, S.A.
- Format: FIEBDC-3/2002
- Divisa: EUR
- Costos indirectes: 3.00 %
- IVA: 21.00 %

## I Instal·lacions

### IE Elèctriques

#### IEB Recàrrega de vehicles elèctrics

**IEB010** U Estació de recàrrega de coches elèctrics.
Estació de recàrrega de coches elèctrics composta per caixa de recàrrega de vehicle elèctric, per a mode de càrrega 3, segons IEC 61851-1, de 166x163x82 mm, color negre, amb graus de protecció IP54 i IK10, per a alimentació monofàsica a 230 V i 50 Hz de freqüència, de 7,4 kW de potència, amb un connector tipus 2, intensitat màxima de 32 A, segons IEC 62196, suport de connector i 5 m de cable, amb comunicació via Wi-Fi i via Bluetooth per a control des d'un smartphone, tablet o PC a través de l'App, indicador de l'estat de càrrega amb led multicolor i interruptor diferencial per a protecció contra fuites de corrent continu. Inclús elements de fixació i quants accessoris siguin necessaris per a la seva correcta instal·lació.
Inclou: Replanteig. Col·locació. Connexionat.
Criteri d'amidament de projecte: Nombre d'unitats previstes, segons documentació gràfica de Projecte.
Criteri de mesura d'obra: Es mesurarà el nombre d'unitats realment executades segons especificacions de Projecte.

| Codi | Ut | Descripció | Rendiment | Preu | Import |
|---|---|---|---|---|---|
| mt35crg120a | U | Caixa de recàrrega de vehicle elèctric, per a mode de càrrega 3, segons IEC 61851-1, de 166x163x82 mm, color negre, amb graus de protecció IP54 i IK10, per a alimentació monofàsica a 230 V i 50 Hz de freqüència, de 7,4 kW de potència, amb un connector tipus 2, intensitat màxima de 32 A, segons IEC 62196, suport de connector i 5 m de cable, amb comunicació via Wi-Fi i via Bluetooth per a control des d'un smartphone, tablet o PC a través de l'App, indicador de l'estat de càrrega amb led multicolor i interruptor diferencial per a protecció contra fuites de corrent continu, inclús elements de fixació. (material) | 1.000 | 672.75 | 672.75 |
| mo003 | h | Oficial 1ª electricista. (mà d'obra) | 1.199 | 29.34 | 35.18 |
| mo102 | h | Ajudant electricista. (mà d'obra) | 1.199 | 25.25 | 30.27 |
| % | % | Costos directes complementaris | 2 % | 738.20 | 14.76 |
|  |  | Costos directes |  |  | 752.96 |
