# Cable elèctric de 0,6/1 kV de tensió nominal

- Propietat de l'arxiu: CYPE INGENIEROS, S.A.
- Format: FIEBDC-3/2002
- Divisa: EUR
- Costos indirectes: 3.00 %
- IVA: 21.00 %

## I Instal·lacions

### IE Elèctriques

#### IEH Cables

**IEH012** m Cable elèctric de 0,6/1 kV de tensió nominal.
Cable unipolar RV-K, sent la seva tensió assignada de 0,6/1 kV, reacció al foc classe Eca, amb conductor de coure classe 5 (-K) de 2,5 mm² de secció, amb aïllament de polietilè reticulat (R) i coberta de PVC (V). Inclús accessoris i elements de subjecció.
Inclou: Estesa del cable. Connexionat. Comprovació del seu correcte funcionament.
Criteri d'amidament de projecte: Longitud mesurada segons documentació gràfica de Projecte.
Criteri de mesura d'obra: Es mesurarà la longitud realment executada segons especificacions de Projecte.

| Codi | Ut | Descripció | Rendiment | Preu | Import |
|---|---|---|---|---|---|
| mt35cun030a | m | Cable unipolar RV-K, sent la seva tensió assignada de 0,6/1 kV, reacció al foc classe Eca segons UNE-EN 50575, amb conductor de coure classe 5 (-K) de 2,5 mm² de secció, amb aïllament de polietilè reticulat (R) i coberta de PVC (V). Segons UNE 21123-2. (material) | 1.000 | 0.63 | 0.63 |
| mo003 | h | Oficial 1ª electricista. (mà d'obra) | 0.018 | 29.34 | 0.53 |
| mo102 | h | Ajudant electricista. (mà d'obra) | 0.018 | 25.25 | 0.45 |
| % | % | Costos directes complementaris | 2 % | 1.61 | 0.03 |
|  |  | Costos directes |  |  | 1.64 |
