# Presa d'àudio, vídeo, veu i dades, encastada, antivandàlica

- Propietat de l'arxiu: CYPE INGENIEROS, S.A.
- Format: FIEBDC-3/2002
- Divisa: EUR
- Costos indirectes: 3.00 %
- IVA: 21.00 %

## I Instal·lacions

### IE Elèctriques

#### IEM Mecanismes

**IEM117** U Presa d'àudio, vídeo, veu i dades, encastada, antivandàlica.
Presa simple, RJ-45 categoria 5e U/UTP, antivandàlica, amb graus de protecció IP40 i IK07, gamma mitja, amb tapa, de color blanc i marc embellidor per a un element, de color blanc. Instal·lació encastada.
Criteri de valoració econòmica: El preu no inclou la caixa per a mecanisme encastat.
Inclou: Muntatge, connexionat i comprovació del seu correcte funcionament.
Criteri d'amidament de projecte: Nombre d'unitats previstes, segons documentació gràfica de Projecte.
Criteri de mesura d'obra: Es mesurarà el nombre d'unitats realment executades segons especificacions de Projecte.

| Codi | Ut | Descripció | Rendiment | Preu | Import |
|---|---|---|---|---|---|
| mt40gmg710a | U | Presa simple, RJ-45 categoria 5e U/UTP, antivandàlica, amb graus de protecció IP40 i IK07, segons IEC 60439, per a encastar, gamma mitja. (material) | 1.000 | 11.49 | 11.49 |
| mt40gmg715a | U | Tapa antivandàlica, amb graus de protecció IP40 i IK07, segons IEC 60439 per a presa simple, gamma mitja, de color blanc. (material) | 1.000 | 2.28 | 2.28 |
| mt33gmg960a | U | Marc embellidor antivandàlic, amb graus de protecció IP40 i IK07, segons IEC 60439, per a un element, gamma mitja, de color blanc. (material) | 1.000 | 6.54 | 6.54 |
| mo003 | h | Oficial 1ª electricista. (mà d'obra) | 0.276 | 29.34 | 8.10 |
| % | % | Costos directes complementaris | 2 % | 28.41 | 0.57 |
|  |  | Costos directes |  |  | 28.98 |
