# Bateria de condensadors

- Propietat de l'arxiu: CYPE INGENIEROS, S.A.
- Format: FIEBDC-3/2002
- Divisa: EUR
- Costos indirectes: 3.00 %
- IVA: 21.00 %

## I Instal·lacions

### IE Elèctriques

#### IEQ Equips per corregir el factor de potència

**IEQ020** U Bateria de condensadors.
Bateria automàtica de condensadors, per a 173 kVAr de potència reactiva, de 7 esglaons amb una relació de potència entre condensadors de 1:1:1:1:1:1:1, per a alimentació trifàsica a 400 V de tensió i 50 Hz de freqüència, composta per armari metàl·lic amb grau de protecció IP21, de 1180x360x1340 mm; condensadors; regulador d'energia reactiva amb pantalla de cristall líquid; contactors amb bloc de preinserció i resistència de descàrrega ràpida; i fusibles d'alt poder de tall. Inclús accessoris necessaris per la seva correcta instal·lació.
Inclou: Muntatge i fixació. Connexionat i posta en marxa.
Criteri d'amidament de projecte: Nombre d'unitats previstes, segons documentació gràfica de Projecte.
Criteri de mesura d'obra: Es mesurarà el nombre d'unitats realment executades segons especificacions de Projecte.

| Codi | Ut | Descripció | Rendiment | Preu | Import |
|---|---|---|---|---|---|
| mt35pci100v1v1 | U | Bateria automàtica de condensadors, per a 173 kVAr de potència reactiva, de 7 esglaons amb una relació de potència entre condensadors de 1:1:1:1:1:1:1, per a alimentació trifàsica a 400 V de tensió i 50 Hz de freqüència, composta per armari metàl·lic amb grau de protecció IP21, de 1180x360x1340 mm; condensadors; regulador d'energia reactiva amb pantalla de cristall líquid; contactors amb bloc de preinserció i resistència de descàrrega ràpida; i fusibles d'alt poder de tall. (material) | 1.000 | 5961.15 | 5961.15 |
| mo003 | h | Oficial 1ª electricista. (mà d'obra) | 7.193 | 29.34 | 211.04 |
| mo102 | h | Ajudant electricista. (mà d'obra) | 7.193 | 25.25 | 181.62 |
| % | % | Costos directes complementaris | 2 % | 6353.81 | 127.08 |
|  |  | Costos directes |  |  | 6480.89 |
