# Teleruptor modular

- Propietat de l'arxiu: CYPE INGENIEROS, S.A.
- Format: FIEBDC-3/2002
- Divisa: EUR
- Costos indirectes: 3.00 %
- IVA: 21.00 %

## I Instal·lacions

### IE Elèctriques

#### IEX Aparellatge

**IEX100** U Teleruptor modular.
Teleruptor de 2 mòduls, tetrapolar (4P), de 16 A. Totalment muntat, connexionat i provat.
Inclou: Muntatge i connexionat de l'element.
Criteri d'amidament de projecte: Nombre d'unitats previstes, segons documentació gràfica de Projecte.
Criteri de mesura d'obra: Es mesurarà el nombre d'unitats realment executades segons especificacions de Projecte.

| Codi | Ut | Descripció | Rendiment | Preu | Import |
|---|---|---|---|---|---|
| mt35cgm032c | U | Teleruptor de 2 mòduls, tetrapolar (4P), de 16 A, inclús accessoris de muntatge, segons UNE-EN 60669-1 i UNE-EN 60669-2-2. (material) | 1.000 | 94.26 | 94.26 |
| mo003 | h | Oficial 1ª electricista. (mà d'obra) | 0.348 | 29.34 | 10.21 |
| % | % | Costos directes complementaris | 2 % | 104.47 | 2.09 |
|  |  | Costos directes |  |  | 106.56 |
