# Interruptor combinat magnetotèrmic-diferencial, modular, "CHINT ELECTRICS"

- Propietat de l'arxiu: CYPE INGENIEROS, S.A.
- Format: FIEBDC-3/2002
- Divisa: EUR
- Costos indirectes: 3.00 %
- IVA: 21.00 %

## I Instal·lacions

### IE Elèctriques

#### IEX Aparellatge

**IEX070** U Interruptor combinat magnetotèrmic-diferencial, modular, "CHINT ELECTRICS".
Interruptor combinat magnetotèrmic-diferencial, de 2 mòduls, bipolar (1P+N), intensitat nominal 6 A, sensibilitat 30 mA, poder de tall 6 kA, corba C, classe A, model NB1L-1N-6C30A/2 "CHINT ELECTRICS", de 36x80x77,8 mm, grau de protecció IP20, muntatge sobre carril DIN (35 mm) i fixació a carril mitjançant grapes. Totalment muntat, connexionat i provat.
Inclou: Muntatge i connexionat de l'element.
Criteri d'amidament de projecte: Nombre d'unitats previstes, segons documentació gràfica de Projecte.
Criteri de mesura d'obra: Es mesurarà el nombre d'unitats realment executades segons especificacions de Projecte.

| Codi | Ut | Descripció | Rendiment | Preu | Import |
|---|---|---|---|---|---|
| mt35amc200ha | U | Interruptor combinat magnetotèrmic-diferencial, de 2 mòduls, bipolar (1P+N), intensitat nominal 6 A, sensibilitat 30 mA, poder de tall 6 kA, corba C, classe A, model NB1L-1N-6C30A/2 "CHINT ELECTRICS", de 36x80x77,8 mm, grau de protecció IP20, muntatge sobre carril DIN (35 mm) i fixació a carril mitjançant grapes, segons UNE-EN 61009-1. (material) | 1.000 | 145.70 | 145.70 |
| mo003 | h | Oficial 1ª electricista. (mà d'obra) | 0.300 | 29.34 | 8.80 |
| % | % | Costos directes complementaris | 2 % | 154.50 | 3.09 |
|  |  | Costos directes |  |  | 157.59 |
