# Interruptor crepuscular modular

- Propietat de l'arxiu: CYPE INGENIEROS, S.A.
- Format: FIEBDC-3/2002
- Divisa: EUR
- Costos indirectes: 3.00 %
- IVA: 21.00 %

## I Instal·lacions

### IE Elèctriques

#### IEX Aparellatge

**IEX130** U Interruptor crepuscular modular.
Interruptor crepuscular, amb cèl·lula fotoelèctrica. Totalment muntat, connexionat i provat.
Inclou: Replanteig. Muntatge, fixació i nivellació. Connexionat.
Criteri d'amidament de projecte: Nombre d'unitats previstes, segons documentació gràfica de Projecte.
Criteri de mesura d'obra: Es mesurarà el nombre d'unitats realment executades segons especificacions de Projecte.

| Codi | Ut | Descripció | Rendiment | Preu | Import |
|---|---|---|---|---|---|
| mt35cgm080a | U | Interruptor crepuscular amb cèl·lula fotoelèctrica, inclús accessoris de muntatge. (material) | 1.000 | 174.90 | 174.90 |
| mo003 | h | Oficial 1ª electricista. (mà d'obra) | 0.300 | 29.34 | 8.80 |
| % | % | Costos directes complementaris | 2 % | 183.70 | 3.67 |
|  |  | Costos directes |  |  | 187.37 |
