# Armari d'abonat, modular

- Propietat de l'arxiu: CYPE INGENIEROS, S.A.
- Format: FIEBDC-3/2002
- Divisa: EUR
- Costos indirectes: 3.00 %
- IVA: 21.00 %

## I Instal·lacions

### IE Elèctriques

#### IEX Aparellatge

**IEX410** U Armari d'abonat, modular.
Armari d'abonat metàl·lic, per a encastar, amb allotjament per a l'interruptor de control de potència, porta cega, grau de protecció IP40, aïllament classe II, per a 24 mòduls, en 2 files, de 440x635x65 mm, amb carril DIN, tancament amb pestell, panell del darrere de xapa d'acer galvanitzat. Totalment muntat.
Inclou: Col·locació i fixació de l'element.
Criteri d'amidament de projecte: Nombre d'unitats previstes, segons documentació gràfica de Projecte.
Criteri de mesura d'obra: Es mesurarà el nombre d'unitats realment executades segons especificacions de Projecte.

| Codi | Ut | Descripció | Rendiment | Preu | Import |
|---|---|---|---|---|---|
| mt35amc945aa | U | Armari d'abonat metàl·lic, per a encastar, amb allotjament per a l'interruptor de control de potència, porta cega, grau de protecció IP40, aïllament classe II, per a 24 mòduls, en 2 files, de 440x635x65 mm, amb carril DIN, tancament amb pestell, panell del darrere de xapa d'acer galvanitzat, inclús accessoris de muntatge, segons UNE-EN 60670-1. (material) | 1.000 | 100.43 | 100.43 |
| mo003 | h | Oficial 1ª electricista. (mà d'obra) | 0.269 | 29.34 | 7.89 |
| % | % | Costos directes complementaris | 2 % | 108.32 | 2.17 |
|  |  | Costos directes |  |  | 110.49 |
