# Preinstal·lació de comptador per proveïment d'aigua potable

- Propietat de l'arxiu: CYPE INGENIEROS, S.A.
- Format: FIEBDC-3/2002
- Divisa: EUR
- Costos indirectes: 3.00 %
- IVA: 21.00 %

## I Instal·lacions

### IF Fontaneria

#### IFC Comptadors

**IFC010** U Preinstal·lació de comptador per proveïment d'aigua potable.
Preinstal·lació de comptador general d'aigua 3/4" DN 20 mm, col·locat en fornícula, connectat a la branca d'escomès i al tub d'alimentació, formada per clau de tall general de comporta de llautó fos; aixeta de comprovació; filtre retenidor de residus; vàlvula de retenció de llautó i clau de sortida de comporta de llautó fos. Inclús marc i tapa de ferro colat dúctil per registre i material auxiliar.
Criteri de valoració econòmica: El preu no inclou el comptador d'aigua.
Inclou: Replanteig. Col·locació i fixació d'accessoris i peces especials. Connexionat i comprovació del seu correcte funcionament.
Criteri d'amidament de projecte: Nombre d'unitats previstes, segons documentació gràfica de Projecte.
Criteri de mesura d'obra: Es mesurarà el nombre d'unitats realment executades segons especificacions de Projecte.

| Codi | Ut | Descripció | Rendiment | Preu | Import |
|---|---|---|---|---|---|
| mt37svc010c | U | Vàlvula de comporta de llautó fosa, per roscar, de 3/4". (material) | 2.000 | 5.89 | 11.78 |
| mt37www060c | U | Filtre retenidor de residus de llautó, amb tamís d'acer inoxidable amb perforacions de 0,4 mm de diàmetre, amb rosca de 3/4", per a una pressió màxima de treball de 16 bar i una temperatura màxima de 110°C. (material) | 1.000 | 6.69 | 6.69 |
| mt37sgl012b | U | Aixeta de comprovació de llautó, per roscar, de 3/4". (material) | 1.000 | 7.03 | 7.03 |
| mt37svr010b | U | Vàlvula de retenció de llautó per roscar de 3/4". (material) | 1.000 | 6.53 | 6.53 |
| mt37aar010a | U | Marc i tapa de ferro colat dúctil de 30x30 cm, segons Companyia Subministradora. (material) | 1.000 | 17.45 | 17.45 |
| mt37www010 | U | Material auxiliar per a instal·lacions de lampisteria. (material) | 1.000 | 1.40 | 1.40 |
| mo008 | h | Oficial 1ª lampista. (mà d'obra) | 1.055 | 29.34 | 30.95 |
| mo107 | h | Ajudant lampista. (mà d'obra) | 0.528 | 25.25 | 13.33 |
| % | % | Costos directes complementaris | 4 % | 95.16 | 3.81 |
|  |  | Costos directes |  |  | 98.97 |
