# Canonada de polipropilè copolímer random resistent a la temperatura (PP-RCT), "ITALSAN"

- Propietat de l'arxiu: CYPE INGENIEROS, S.A.
- Format: FIEBDC-3/2002
- Divisa: EUR
- Costos indirectes: 3.00 %
- IVA: 21.00 %

## I Instal·lacions

### IH Canonades per a fluids

#### IHP Canonades de polipropilè

**IHP212** m Canonada de polipropilè copolímer random resistent a la temperatura (PP-RCT), "ITALSAN".
Canonada formada per tub monocapa de polipropilè copolímer random resistent a la temperatura (PP-RCT), de color vermell, Euroclasse B-s1, d0 de reacció al foc, segons UNE-EN 13501-1, gamma Niron Red Monocapa, SDR11, sèrie 5, "ITALSAN", de 20 mm de diàmetre exterior i 1,8 mm de gruix, classe 1/6 bar, classe 2/6 bar, classe 4/6 bar i classe 5/4 bar. Instal·lació en superfície. Inclús material auxiliar para muntatge i subjecció a l'obra, accessoris i peces especials.
Inclou: Replanteig. Col·locació i fixació de tubs, accessoris i peces especials. Realització de proves de servei.
Criteri d'amidament de projecte: Longitud mesurada segons documentació gràfica de Projecte.
Criteri de mesura d'obra: Es mesurarà la longitud realment executada segons especificacions de Projecte.

| Codi | Ut | Descripció | Rendiment | Preu | Import |
|---|---|---|---|---|---|
| mt37tpi101m | U | Material auxiliar per a muntatge i subjecció a l'obra de les canonades de polipropilè copolímer random resistent a la temperatura (PP-RCT), gamma Niron Red Monocapa, SDR11, sèrie 5, "ITALSAN", de 20 mm de diàmetre exterior, inclús abraçadores isofòniques. (material) | 1.000 | 0.28 | 0.28 |
| mt37tpi100zg | m | Tub monocapa de polipropilè copolímer random resistent a la temperatura (PP-RCT), de color vermell, Euroclasse B-s1, d0 de reacció al foc, segons UNE-EN 13501-1, gamma Niron Red Monocapa, SDR11, sèrie 5, "ITALSAN", de 20 mm de diàmetre exterior i 1,8 mm de gruix, classe 1/6 bar, classe 2/6 bar, classe 4/6 bar i classe 5/4 bar, segons UNE-EN ISO 15874-2, amb DIT de l'Institut Eduardo Torroja núm. 643 i 644, subministrat en barres de 5,8 m de longitud, amb el preu incrementat el 30% en concepte d'accessoris i peces especials. (material) | 1.000 | 3.58 | 3.58 |
| op00ato010 |  | Tornavís. | 1.000 | 0.00 | 0.00 |
| op00mar010 |  | Martell. | 1.000 | 0.00 | 0.00 |
| op00tal010 |  | Trepant. | 1.000 | 0.00 | 0.00 |
| mo008 | h | Oficial 1ª lampista. (mà d'obra) | 0.048 | 29.34 | 1.41 |
| mo107 | h | Ajudant lampista. (mà d'obra) | 0.048 | 25.25 | 1.21 |
| % | % | Costos directes complementaris | 2 % | 6.48 | 0.13 |
|  |  | Costos directes |  |  | 6.61 |
