# Projector sobre carril electrificat trifàsic

- Propietat de l'arxiu: CYPE INGENIEROS, S.A.
- Format: FIEBDC-3/2002
- Divisa: EUR
- Costos indirectes: 3.00 %
- IVA: 21.00 %

## I Instal·lacions

### II Il·luminació

#### III Interior

**III210** U Projector sobre carril electrificat trifàsic.
Projector d'alumini injectat, amb tija i caixa portaequips, d'alumini i compost termoplàstic, de color blanc, acabat mat, no regulable, de 27 W, alimentació a 220/240 V i 50-60 Hz, de 85 mm de diàmetre i 179 mm d'altura, amb llum LED no reemplaçable, temperatura de color 3000 K, òptica formada per reflector d'alt rendiment, feix de llum intensiu 15°, índex de reproducció cromàtica major de 90, flux lluminós 2711 lúmens, grau de protecció IP20. Instal·lació sobre carril electrificat trifàsic. Inclús làmpades.
Criteri de valoració econòmica: El preu no inclou el carril electrificat trifàsic.
Inclou: Replanteig. Muntatge, connexionat i comprovació del seu correcte funcionament.
Criteri d'amidament de projecte: Nombre d'unitats previstes, segons documentació gràfica de Projecte.
Criteri de mesura d'obra: Es mesurarà el nombre d'unitats realment executades segons especificacions de Projecte.

| Codi | Ut | Descripció | Rendiment | Preu | Import |
|---|---|---|---|---|---|
| mt34lle240aa | U | Projector per a carril electrificat trifàsic, d'alumini injectat, amb tija i caixa portaequips, d'alumini i compost termoplàstic, de color blanc, acabat mat, no regulable, de 27 W, alimentació a 220/240 V i 50-60 Hz, de 85 mm de diàmetre i 179 mm d'altura, amb llum LED no reemplaçable, temperatura de color 3000 K, òptica formada per reflector d'alt rendiment, feix de llum intensiu 15°, índex de reproducció cromàtica major de 90, flux lluminós 2711 lúmens, grau de protecció IP20. (material) | 1.000 | 180.86 | 180.86 |
| mo003 | h | Oficial 1ª electricista. (mà d'obra) | 0.120 | 29.34 | 3.52 |
| mo102 | h | Ajudant electricista. (mà d'obra) | 0.120 | 25.25 | 3.03 |
| % | % | Costos directes complementaris | 2 % | 187.41 | 3.75 |
|  |  | Costos directes |  |  | 191.16 |
