# Aplic solar per a exterior

- Propietat de l'arxiu: CYPE INGENIEROS, S.A.
- Format: FIEBDC-3/2002
- Divisa: EUR
- Costos indirectes: 3.00 %
- IVA: 21.00 %

## I Instal·lacions

### II Il·luminació

#### IIX Exterior

**IIX015** U Aplic solar per a exterior.
Aplic solar per a exterior, d'alumini de color gris, acabat mat i difusor de policarbonat òpal, grau de protecció IP54, de 110x130x110 mm, amb llum LED no reemplaçable, temperatura de color 4000 K, flux lluminós 1000 lúmens, amb mòdul solar fotovoltaic, bateria d'ions de liti per a una autonomia de 10 h, detector crepuscular, detector de moviment i selector del mode de funcionament. Instal·lació en superfície. Inclús elements de fixació Inclou: Replanteig. Muntatge i comprovació del seu correcte funcionament.
Criteri d'amidament de projecte: Nombre d'unitats previstes, segons documentació gràfica de Projecte.
Criteri de mesura d'obra: Es mesurarà el nombre d'unitats realment executades segons especificacions de Projecte.

| Codi | Ut | Descripció | Rendiment | Preu | Import |
|---|---|---|---|---|---|
| mt34est125a | U | Aplic solar per a exterior, d'alumini de color gris, acabat mat i difusor de policarbonat òpal, grau de protecció IP54, de 110x130x110 mm, amb llum LED no reemplaçable, temperatura de color 4000 K, flux lluminós 1000 lúmens, amb mòdul solar fotovoltaic, bateria d'ions de liti per a una autonomia de 10 h, detector crepuscular, detector de moviment i selector del mode de funcionament, amb elements de fixació. (material) | 1.000 | 24.38 | 24.38 |
| mo003 | h | Oficial 1ª electricista. (mà d'obra) | 0.360 | 29.34 | 10.56 |
| mo102 | h | Ajudant electricista. (mà d'obra) | 0.360 | 25.25 | 9.09 |
| % | % | Costos directes complementaris | 2 % | 44.03 | 0.88 |
|  |  | Costos directes |  |  | 44.91 |
