# Registre de pas

- Propietat de l'arxiu: CYPE INGENIEROS, S.A.
- Format: FIEBDC-3/2002
- Divisa: EUR
- Costos indirectes: 3.00 %
- IVA: 21.00 %

## I Instal·lacions

### IL Infrastructura de telecomunicacions

#### ILS Canalitzacions secundaries

**ILS011** U Registre de pas.
Registre de pas per a canalitzacions secundàries en trams comunitaris d'ICT, tipus A, de polièster reforçat, de 360x360x120 mm, amb 6 entrades laterals preiniciades i iguals en les seves quatre parets, a les que es podran acoblar cons ajustables multidiàmetre per a entrades de conductes de fins i tot 40 mm, per encastar. Instal·lació encastada. Inclús accessoris, peces especials i fixacions.
Criteri de valoració econòmica: El preu no inclou les ajudes de paleta per a instal·lacions.
Inclou: Replanteig. Col·locació i fixació de la caixa.
Criteri d'amidament de projecte: Nombre d'unitats previstes, segons documentació gràfica de Projecte.
Criteri de mesura d'obra: Es mesurarà el nombre d'unitats realment executades segons especificacions de Projecte.

| Codi | Ut | Descripció | Rendiment | Preu | Import |
|---|---|---|---|---|---|
| mt40irt010a | U | Registre de pas per a canalitzacions secundàries en trams comunitaris d'ICT, tipus A, de polièster reforçat, de 360x360x120 mm, amb 6 entrades laterals preiniciades i iguals en les seves quatre parets, a les que es podran acoblar cons ajustables multidiàmetre per a entrades de conductes de fins i tot 40 mm, per encastar, per a encastar. Inclús accessoris, peces especials i fixacions. (material) | 1.000 | 42.61 | 42.61 |
| mo056 | h | Ajudant instal·lador de telecomunicacions. (mà d'obra) | 0.168 | 25.25 | 4.24 |
| % | % | Costos directes complementaris | 2 % | 46.85 | 0.94 |
|  |  | Costos directes |  |  | 47.79 |
