# Polsador KNX. Instal·lació encastada

- Propietat de l'arxiu: CYPE INGENIEROS, S.A.
- Format: FIEBDC-3/2002
- Divisa: EUR
- Costos indirectes: 3.00 %
- IVA: 21.00 %

## I Instal·lacions

### IM Domòtiques i immòtiques

#### IMK Components del sistema KNX

**IMK100** U Polsador KNX. Instal·lació encastada.
Polsador KNX amb finestra de control i sensor de temperatura, format per mecanisme per a polsador amb protocol de comunicació KNX, amb tecla de material termoplàstic color blanc acabat brillant i marc embellidor per a un element de material termoplàstic color blanc acabat brillant. Instal·lació encastada.
Criteri de valoració econòmica: El preu no inclou la caixa per a mecanisme encastat.
Inclou: Muntatge i connexionat.
Criteri d'amidament de projecte: Nombre d'unitats previstes, segons documentació gràfica de Projecte.
Criteri de mesura d'obra: Es mesurarà el nombre d'unitats realment executades segons especificacions de Projecte.

| Codi | Ut | Descripció | Rendiment | Preu | Import |
|---|---|---|---|---|---|
| mt33gik030ab | U | Mecanisme per a polsador amb protocol de comunicació KNX, amb tecla de material termoplàstic color blanc acabat brillant, amb sensor de temperatura i born de connexió i derivació KNX, per a encastar. (material) | 1.000 | 96.10 | 96.10 |
| mt33gir001aae | U | Marc embellidor per a un element de material termoplàstic color blanc acabat brillant. (material) | 1.000 | 4.24 | 4.24 |
| mo003 | h | Oficial 1ª electricista. (mà d'obra) | 0.114 | 29.34 | 3.34 |
| mo102 | h | Ajudant electricista. (mà d'obra) | 0.114 | 25.25 | 2.88 |
| mo123 | h | Especialista en la posada en marxa d'instal·lacions. (mà d'obra) | 0.228 | 43.21 | 9.85 |
| % | % | Costos directes complementaris | 2 % | 116.41 | 2.33 |
|  |  | Costos directes |  |  | 118.74 |
