# Actuador binari KNX

- Propietat de l'arxiu: CYPE INGENIEROS, S.A.
- Format: FIEBDC-3/2002
- Divisa: EUR
- Costos indirectes: 3.00 %
- IVA: 21.00 %

## I Instal·lacions

### IM Domòtiques i immòtiques

#### IMK Components del sistema KNX

**IMK500** U Actuador binari KNX.
Actuador de commutació per a control de fins a 4 dispositius, de 4 mòduls, amb protocol de comunicació KNX, de 6 A d'intensitat màxima per a alimentació a 230 V. Muntatge en carril DIN.
Inclou: Muntatge i connexionat.
Criteri d'amidament de projecte: Nombre d'unitats previstes, segons documentació gràfica de Projecte.
Criteri de mesura d'obra: Es mesurarà el nombre d'unitats realment executades segons especificacions de Projecte.

| Codi | Ut | Descripció | Rendiment | Preu | Import |
|---|---|---|---|---|---|
| mt35dat010a | U | Actuador de commutació per a control de fins a 4 dispositius, de 4 mòduls, amb protocol de comunicació KNX, de 6 A d'intensitat màxima per a alimentació a 230 V, amb born de connexió i derivació KNX, per a muntatge en carril DIN. (material) | 1.000 | 213.41 | 213.41 |
| mo003 | h | Oficial 1ª electricista. (mà d'obra) | 0.264 | 29.34 | 7.75 |
| mo102 | h | Ajudant electricista. (mà d'obra) | 0.264 | 25.25 | 6.67 |
| mo123 | h | Especialista en la posada en marxa d'instal·lacions. (mà d'obra) | 0.528 | 43.21 | 22.81 |
| % | % | Costos directes complementaris | 2 % | 250.64 | 5.01 |
|  |  | Costos directes |  |  | 255.65 |
