# Cable bus de comunicacions

- Propietat de l'arxiu: CYPE INGENIEROS, S.A.
- Format: FIEBDC-3/2002
- Divisa: EUR
- Costos indirectes: 3.00 %
- IVA: 21.00 %

## I Instal·lacions

### IM Domòtiques i immòtiques

#### IMK Components del sistema KNX

**IMK930** m Cable bus de comunicacions.
Cable bus rígid, apantallat, de 4 fils, de 0,8 mm² de secció per fil. Inclús accessoris i elements de subjecció.
Inclou: Estesa de cables. Connexionat.
Criteri d'amidament de projecte: Longitud mesurada segons documentació gràfica de Projecte.
Criteri de mesura d'obra: Es mesurarà la longitud realment executada segons especificacions de Projecte.

| Codi | Ut | Descripció | Rendiment | Preu | Import |
|---|---|---|---|---|---|
| mt35cun210a | m | Cable bus rígid, apantallat, de 4 fils, de 0,8 mm² de secció per fil (material) | 1.000 | 0.80 | 0.80 |
| mo003 | h | Oficial 1ª electricista. (mà d'obra) | 0.012 | 29.34 | 0.35 |
| mo102 | h | Ajudant electricista. (mà d'obra) | 0.012 | 25.25 | 0.30 |
| % | % | Costos directes complementaris | 2 % | 1.45 | 0.03 |
|  |  | Costos directes |  |  | 1.48 |
