# Fuetet flexible per a ruixador

- Propietat de l'arxiu: CYPE INGENIEROS, S.A.
- Format: FIEBDC-3/2002
- Divisa: EUR
- Costos indirectes: 3.00 %
- IVA: 21.00 %

## I Instal·lacions

### IO Contra incendis

#### IOB Sistemes de forniment d'aigua

**IOB023** U Fuetet flexible per a ruixador.
Fuetet flexible per a ruixador, de 0,7 m de longitud, amb ràcord de connexió mascle de 1", en un extrem i ràcord de connexió femella de 1/2", en l'altre extrem.
Inclou: Connexionat. Realització de proves de servei.
Criteri d'amidament de projecte: Nombre d'unitats previstes, segons documentació gràfica de Projecte.
Criteri de mesura d'obra: Es mesurarà el nombre d'unitats realment executades segons especificacions de Projecte.

| Codi | Ut | Descripció | Rendiment | Preu | Import |
|---|---|---|---|---|---|
| mt41ita010a | U | Fuetet flexible per a ruixador, de 0,7 m de longitud, amb ràcord de connexió mascle de 1", en un extrem i ràcord de connexió femella de 1/2", en l'altre extrem. (material) | 1.000 | 30.69 | 30.69 |
| mo008 | h | Oficial 1ª lampista. (mà d'obra) | 0.120 | 29.34 | 3.52 |
| mo107 | h | Ajudant lampista. (mà d'obra) | 0.120 | 25.25 | 3.03 |
| % | % | Costos directes complementaris | 2 % | 37.24 | 0.74 |
|  |  | Costos directes |  |  | 37.98 |
