# Filtre

- Propietat de l'arxiu: CYPE INGENIEROS, S.A.
- Format: FIEBDC-3/2002
- Divisa: EUR
- Costos indirectes: 3.00 %
- IVA: 21.00 %

## I Instal·lacions

### IO Contra incendis

#### IOB Sistemes de forniment d'aigua

**IOB026** U Filtre.
Filtre retenidor de residus de foneria dúctil, amb tamís d'acer inoxidable, unió amb brides, de 2" de diàmetre, PN=16 bar.
Inclou: Muntatge, connexionat i comprovació del seu correcte funcionament.
Criteri d'amidament de projecte: Nombre d'unitats previstes, segons documentació gràfica de Projecte.
Criteri de mesura d'obra: Es mesurarà el nombre d'unitats realment executades segons especificacions de Projecte.

| Codi | Ut | Descripció | Rendiment | Preu | Import |
|---|---|---|---|---|---|
| mt41svc100a | U | Filtre retenidor de residus de foneria dúctil, amb tamís d'acer inoxidable, unió amb brides, de 2" de diàmetre, PN=16 bar. (material) | 1.000 | 70.65 | 70.65 |
| mt41www030 | U | Material auxiliar per a instal·lacions contra incendis. (material) | 1.000 | 1.40 | 1.40 |
| mo008 | h | Oficial 1ª lampista. (mà d'obra) | 0.240 | 29.34 | 7.04 |
| mo107 | h | Ajudant lampista. (mà d'obra) | 0.240 | 25.25 | 6.06 |
| % | % | Costos directes complementaris | 2 % | 85.15 | 1.70 |
|  |  | Costos directes |  |  | 86.85 |
