# Franja tallafocs de panells de llana de roca, per a edifici d'ús industrial

- Propietat de l'arxiu: CYPE INGENIEROS, S.A.
- Format: FIEBDC-3/2002
- Divisa: EUR
- Costos indirectes: 3.00 %
- IVA: 21.00 %

## I Instal·lacions

### IO Contra incendis

#### IOF Protecció passiva contra incendis: franges tallafocs

**IOF010** m² Franja tallafocs de panells de llana de roca, per a edifici d'ús industrial.
Franja tallafocs horitzontal, de 1 m d'amplada, amb una resistència al foc EI 60, per a edifici d'ús industrial, fixada mecànicament a la mitgera amb subestructura suport, composta per dos panells rígids de llana de roca, revestits per una de les seves cares amb una làmina d'alumini reforçat, de 30 mm d'espessor, resistència tèrmica 0,73 m²K/W, conductivitat tèrmica 0,041 W/(mK), densitat 180 kg/m³, calor específic 0,84 J/kgK i factor de resistència a la difusió del vapor d'aigua 1,3, cadascun, units entre si i fixats a la subestructura suport, amb cargols d'unió, de 50 mm de longitud. Inclús elements de fixació i tires de llana de roca fixades mecànicament per al segellat perimetral.
Inclou: Replanteig. Fixació de la subestructura suport a la mitgera. Preparació i tall dels panells. Col·locació a portell dels panells. Unió entre panells amb cargols de fixació. Fixació de la franja tallafocs a la subestructura suport. Segellat de la trobada de la franja tallafocs amb el mur perimetral.
Criteri d'amidament de projecte: Superfície mesurada segons documentació gràfica de Projecte.
Criteri de mesura d'obra: Es mesurarà la superfície realment executada segons especificacions de Projecte.

| Codi | Ut | Descripció | Rendiment | Preu | Import |
|---|---|---|---|---|---|
| mt07ali024f | kg | Acer UNE-EN 10219-1 S275J0H, en perfils buits conformats en fred, peces simples, per aplicacions estructurals, de les sèries rodó, quadrat o rectangular, acabat amb emprimació antioxidant. Treballat i muntat en taller, per a col·locar amb unions cargolades en obra. (material) | 15.000 | 1.75 | 26.25 |
| mt29pme030a | m | Perfil omega d'acer galvanitzat, de 85 mm d'amplada. (material) | 3.000 | 1.99 | 5.97 |
| mt29pme040a | U | Cargol d'acer galvanitzat. (material) | 30.000 | 0.32 | 9.60 |
| mt16lrw080hb | m² | Panell rígid de llana de roca, segons UNE-EN 13162, revestit per una de les seves cares amb una làmina d'alumini reforçat, de 30 mm d'espessor, resistència tèrmica 0,73 m²K/W, conductivitat tèrmica 0,041 W/(mK), Euroclasse A1 de reacció al foc segons UNE-EN 13501-1, densitat 180 kg/m³, calor específic 0,84 J/kgK i factor de resistència a la difusió del vapor d'aigua 1,3, per protecció contra incendis d'elements constructius. (material) | 2.300 | 40.73 | 93.68 |
| mt16lrw082aa | U | Cargol d'unió de filferro d'acer galvanitzat en forma d'hèlix, de 50 mm de longitud, per a panells de llana de roca. (material) | 6.700 | 2.46 | 16.48 |
| mo011 | h | Oficial 1ª muntador. (mà d'obra) | 0.420 | 29.34 | 12.32 |
| mo080 | h | Ajudant muntador. (mà d'obra) | 0.420 | 25.28 | 10.62 |
| mo054 | h | Oficial 1ª muntador d'aïllaments. (mà d'obra) | 0.300 | 29.34 | 8.80 |
| mo101 | h | Ajudant muntador d'aïllaments. (mà d'obra) | 0.300 | 25.28 | 7.58 |
| % | % | Costos directes complementaris | 2 % | 191.30 | 3.83 |
|  |  | Costos directes |  |  | 195.13 |
