# Protecció passiva contra incendis d'estructura metàl·lica, amb plaques de guix laminat

- Propietat de l'arxiu: CYPE INGENIEROS, S.A.
- Format: FIEBDC-3/2002
- Divisa: EUR
- Costos indirectes: 3.00 %
- IVA: 21.00 %

## I Instal·lacions

### IO Contra incendis

#### IOR Protecció passiva contra incendis: estructures

**IOR010** m Protecció passiva contra incendis d'estructura metàl·lica, amb plaques de guix laminat.
Sistema de protecció passiva contra incendis de biga d'acer HEA 100, protegida en 3 cares i amb una resistència al foc de 30 minuts, mitjançant recobriment amb plaques de guix laminat incombustibles, fixades amb clips i perfils metàl·lics. Inclús fixacions, cargols i pasta i cinta per al tractament de junts.
Inclou: Replanteig. Col·locació dels perfils angulars mitjançant fixacions. Instal·lació de clips. Col·locació a pressió de les mestres contra els clips. Cargolat de les plaques als perfils angulars i a les mestres. Tractament de junts. Empastat superficial.
Criteri d'amidament de projecte: Longitud mesurada segons documentació gràfica de Projecte.
Criteri de mesura d'obra: Es mesurarà la longitud realment executada segons especificacions de Projecte.

| Codi | Ut | Descripció | Rendiment | Preu | Import |
|---|---|---|---|---|---|
| mt12psg200e | m | Perfil angular 30x30x0,7 mm, d'acer galvanitzat, segons UNE-EN 13964. (material) | 2.000 | 1.14 | 2.28 |
| mt12psg082 | U | Fixació per a formigó. (material) | 3.200 | 0.32 | 1.02 |
| mt12psg050c | m | Mestra 60/27 de xapa d'acer galvanitzat, d'ample 60 mm, segons UNE-EN 14195. (material) | 2.000 | 0.84 | 1.68 |
| mt12pmk011a | U | Clip de protecció de 72x48x41 mm. (material) | 3.200 | 0.68 | 2.18 |
| mt12psg010l | m² | Placa de guix laminat reforçada amb teixit de fibra UNE-EN 15283-1 GM-F / 1200 / longitud / 15 / amb les vores longitudinals afinades, revestit en cara i dors per teixit de fibra de vidre no combustible. (material) | 0.475 | 16.58 | 7.88 |
| mt12psg010o | m² | Placa de guix laminat reforçada amb teixit de fibra UNE-EN 15283-1 GM-F / 1200 / longitud / 25 / amb les vores longitudinals afinades, revestit en cara i dors per teixit de fibra de vidre no combustible. (material) | 0.292 | 21.96 | 6.41 |
| mt12psg081c | U | Cargol autoperforant 3,5x25 mm. (material) | 30.000 | 0.01 | 0.30 |
| mt12psg030a | kg | Pasta de segellament, segons UNE-EN 13963. (material) | 2.550 | 0.90 | 2.30 |
| mt12psg040a | m | Cinta microperforada de paper, segons UNE-EN 13963. (material) | 2.000 | 0.04 | 0.08 |
| mo053 | h | Oficial 1ª muntador de prefabricats interiors. (mà d'obra) | 0.179 | 29.34 | 5.25 |
| mo100 | h | Ajudant muntador de prefabricats interiors. (mà d'obra) | 0.179 | 25.28 | 4.53 |
| % | % | Costos directes complementaris | 2 % | 33.91 | 0.68 |
|  |  | Costos directes |  |  | 34.59 |
