# Protecció passiva contra incendis d'estructura metàl·lica, amb plaques de guix laminat. Sistema "PLACO"

- Propietat de l'arxiu: CYPE INGENIEROS, S.A.
- Format: FIEBDC-3/2002
- Divisa: EUR
- Costos indirectes: 3.00 %
- IVA: 21.00 %

## I Instal·lacions

### IO Contra incendis

#### IOR Protecció passiva contra incendis: estructures

**IOR014** m Protecció passiva contra incendis d'estructura metàl·lica, amb plaques de guix laminat. Sistema "PLACO".
Sistema de protecció passiva contra incendis de biga d'acer HEA 100, protegida en les seves 4 cares i amb una resistència al foc de 15 minuts, sistema "PLACO", mitjançant recobriment amb plaques de guix laminat Placoflam, fixades amb clips i perfils metàl·lics. Inclús fixacions, cargols i pasta i cinta per al tractament de junts.
Inclou: Replanteig. Instal·lació de clips. Col·locació a pressió de les mestres contra els clips. Cargolat de les plaques a les mestres. Tractament de junts. Empastat superficial.
Criteri d'amidament de projecte: Longitud mesurada segons documentació gràfica de Projecte.
Criteri de mesura d'obra: Es mesurarà la longitud realment executada segons especificacions de Projecte.

| Codi | Ut | Descripció | Rendiment | Preu | Import |
|---|---|---|---|---|---|
| mt12plk010gfncc | m² | Placa de guix laminat DF / UNE-EN 520 - 1200 / 2500 / 12,5 / amb les vores longitudinals afinades, Placoflam PPF 13 "PLACO", formada per una ànima de guix d'origen natural embotida i íntimament lligada a dues làmines de cartró fort, reforçada per la inclusió en la massa de fibra de vidre de fil curt no teixit per a millorar la seva cohesió a temperatures altes. (material) | 1.123 | 6.68 | 7.50 |
| mt12ple200a | U | Clip d'acer galvanitzat, Fuego "PLACO", de 60x60x48 mm. (material) | 15.000 | 1.03 | 15.45 |
| mt12plp010 | m | Perfil d'acer galvanitzat, F-530 "PLACO", fabricat mitjançant laminació en fred, de 3000 mm de longitud, 45x16 mm de secció i 0,6 mm de gruix, per la realització d'extradossats autoportants i sostres, segons UNE-EN 14195. (material) | 4.000 | 1.75 | 7.00 |
| mt12plt010a | U | Cargol autoroscant TTPC 25 "PLACO", amb cap de trompeta, de 25 mm de longitud, per a instal·lació de plaques de guix laminat sobre perfils de gruix inferior a 6 mm. (material) | 50.000 | 0.01 | 0.50 |
| mt12plt010c | U | Cargol autoroscant TTPC 35 "PLACO", amb cap de trompeta, de 35 mm de longitud, per a instal·lació de plaques de guix laminat sobre perfils de gruix inferior a 6 mm. (material) | 25.000 | 0.02 | 0.50 |
| mt12plm012gj | kg | Pasta d'adormiment en pols PR Multi "PLACO"; Euroclasse A1 de reacció al foc, segons UNE-EN 13501-1, rang de temperatura de treball de 5 a 30°C, segons UNE-EN 13963. (material) | 2.000 | 1.54 | 3.08 |
| mt12plj030 | m | Cinta autoadhesiva de malla de fibra de vidre, "PLACO", per a reforç de junts. (material) | 8.000 | 0.74 | 5.92 |
| mo053 | h | Oficial 1ª muntador de prefabricats interiors. (mà d'obra) | 0.405 | 29.34 | 11.88 |
| mo100 | h | Ajudant muntador de prefabricats interiors. (mà d'obra) | 0.405 | 25.28 | 10.24 |
| % | % | Costos directes complementaris | 2 % | 62.07 | 1.24 |
|  |  | Costos directes |  |  | 63.31 |
