# Protecció passiva contra incendis d'estructura metàl·lica, amb morter projectat. Sistema "ISOVER"

- Propietat de l'arxiu: CYPE INGENIEROS, S.A.
- Format: FIEBDC-3/2002
- Divisa: EUR
- Costos indirectes: 3.00 %
- IVA: 21.00 %

## I Instal·lacions

### IO Contra incendis

#### IOR Protecció passiva contra incendis: estructures

**IOR036** m² Protecció passiva contra incendis d'estructura metàl·lica, amb morter projectat. Sistema "ISOVER".
Sistema de protecció passiva contra incendis de biga d'acer, HEA 100, protegida en les seves 4 cares i amb una resistència al foc de 30 minuts, mitjançant projecció pneumàtica de morter de llana de roca blanca Banroc Pyro "ISOVER", amb un espessor medi de 10 mm, aplicat directament sobre el suport.
Inclou: Neteja i preparació de la superfície del perfil metàl·lic. Protecció dels elements de l'entorn que puguin veure's afectats durant els treballs de projecció. Projecció mecànica del morter.
Criteri d'amidament de projecte: Superfície mesurada segons documentació gràfica de Projecte.
Criteri de mesura d'obra: Es mesurarà la superfície realment executada segons especificacions de Projecte.

| Codi | Ut | Descripció | Rendiment | Preu | Import |
|---|---|---|---|---|---|
| mt16lri020a | kg | Morter de llana de roca blanca Banroc Pyro "ISOVER" per a protecció passiva contra el foc mitjançant projecció, resistència tèrmica 0,053 m²K/W, conductivitat tèrmica 0,061 W/(mK), Euroclasse A1 de reacció al foc segons UNE-EN 13501-1. (material) | 3.000 | 2.00 | 6.00 |
| mq06pym010 | h | Mescladora-bombadora per morters i guixos projectats, de 3 m³/h. (maquinària) | 0.172 | 8.52 | 1.47 |
| mo030 | h | Oficial 1ª aplicador de productes aïllants. (mà d'obra) | 0.206 | 28.42 | 5.85 |
| mo068 | h | Ajudant aplicador de productes aïllants. (mà d'obra) | 0.206 | 25.28 | 5.21 |
| % | % | Costos directes complementaris | 2 % | 18.53 | 0.37 |
|  |  | Costos directes |  |  | 18.90 |
