# Segellat de junt perimetral entre forjat i mur cortina, amb segellador projectable

- Propietat de l'arxiu: CYPE INGENIEROS, S.A.
- Format: FIEBDC-3/2002
- Divisa: EUR
- Costos indirectes: 3.00 %
- IVA: 21.00 %

## I Instal·lacions

### IO Contra incendis

#### IOU Protecció passiva contra incendis: junts

**IOU020** m Segellat de junt perimetral entre forjat i mur cortina, amb segellador projectable.
Segellat de junt perimetral entre forjat i mur cortina, amb una amplada mitjana de junt de 20 mm, per a protecció passiva contra incendis i garantir la resistència al foc EI 90, amb panell rígid de llana mineral, segons UNE-EN 13162, no revestit, de 40 mm d'espessor, resistència tèrmica 1,1 m²K/W, conductivitat tèrmica 0,035 W/(mK) com a material de reomplert, recobert per la cara superior amb una capa de 3 mm d'espessor de segellador projectable amb propietats ignífugues, color vermell.
Inclou: Neteja i preparació de la junta. Inserció del material de reomplert. Aplicació del segellador. Neteja final.
Criteri d'amidament de projecte: Longitud mesurada segons documentació gràfica de Projecte.
Criteri de mesura d'obra: Es mesurarà la longitud realment executada segons especificacions de Projecte.

| Codi | Ut | Descripció | Rendiment | Preu | Import |
|---|---|---|---|---|---|
| mt16lra010b | m² | Panell rígid de llana mineral, segons UNE-EN 13162, no revestit, de 40 mm d'espessor, resistència tèrmica 1,1 m²K/W, conductivitat tèrmica 0,035 W/(mK), Euroclasse A1 de reacció al foc segons UNE-EN 13501-1, capacitat d'absorció d'aigua a curt termini <=1 kg/m² i factor de resistència a la difusió del vapor d'aigua 1. (material) | 0.020 | 13.59 | 0.27 |
| mt41phi030a | l | Segellador projectable amb propietats ignífugues, color vermell, per a segellat de penetracions. (material) | 0.150 | 32.83 | 4.92 |
| mo113 | h | Peó ordinari construcció. (mà d'obra) | 0.144 | 23.81 | 3.43 |
| % | % | Costos directes complementaris | 2 % | 8.62 | 0.17 |
|  |  | Costos directes |  |  | 8.79 |
