# Extintor mòbil de pols químic ABC polivalent, amb pressió incorporada

- Propietat de l'arxiu: CYPE INGENIEROS, S.A.
- Format: FIEBDC-3/2002
- Divisa: EUR
- Costos indirectes: 3.00 %
- IVA: 21.00 %

## I Instal·lacions

### IO Contra incendis

#### IOX Extintors

**IOX130** U Extintor mòbil de pols químic ABC polivalent, amb pressió incorporada.
Extintor mòbil de pols químic ABC polivalent, amb pressió incorporada amb nitrogen, amb 25 kg d'agent extintor, amb nansa, rodes, peu de recolzament, casc d´acer amb revestiment interior resistent a la corrosió i acabat exterior amb pintura epoxi color vermell, tub sonda, vàlvula de palanca, anella de seguretat, manòmetre i mànega amb filtre difusor.
Inclou: Col·locació de l'extintor.
Criteri d'amidament de projecte: Nombre d'unitats previstes, segons documentació gràfica de Projecte.
Criteri de mesura d'obra: Es mesurarà el nombre d'unitats realment col·locades segons especificacions de Projecte.

| Codi | Ut | Descripció | Rendiment | Preu | Import |
|---|---|---|---|---|---|
| mt41ixi130a | U | Extintor mòbil de pols químic ABC polivalent, amb pressió incorporada amb nitrogen, amb 25 kg d'agent extintor, amb nansa, rodes, peu de recolzament, casc d´acer amb revestiment interior resistent a la corrosió i acabat exterior amb pintura epoxi color vermell, tub sonda, vàlvula de palanca, anella de seguretat, manòmetre i mànega amb filtre difusor, segons UNE-EN 3. (material) | 1.000 | 141.75 | 141.75 |
| mo113 | h | Peó ordinari construcció. (mà d'obra) | 0.180 | 23.81 | 4.29 |
| % | % | Costos directes complementaris | 2 % | 146.04 | 2.92 |
|  |  | Costos directes |  |  | 148.96 |
