# Connexió del col·lector suspès a la connexió de servei general de sanejament

- Propietat de l'arxiu: CYPE INGENIEROS, S.A.
- Format: FIEBDC-3/2002
- Divisa: EUR
- Costos indirectes: 3.00 %
- IVA: 21.00 %

## I Instal·lacions

### IS Evacuació d'aigües

#### ISS Col·lectors suspesos

**ISS012** U Connexió del col·lector suspès a la connexió de servei general de sanejament.
Connexió del col·lector suspès a la connexió de servei general de sanejament, formada per canonada de PVC, sèrie B, de 2,5 m de longitud, de 200 mm de diàmetre i 3,9 mm de gruix, unió enganxada amb adhesiu, amb sifó en línia de PVC, color gris, registrable, amb unió mascle/femella. Inclús líquid netejador, adhesiu per a tubs i accessoris de PVC, material auxiliar para muntatge i subjecció a l'obra, accessoris i peces especials.
Inclou: Replanteig. Presentació en sec dels tubs. Fixació del material auxiliar per a muntatge i subjecció a l'obra. Muntatge, connexionat i comprovació del seu correcte funcionament. Realització de proves de servei.
Criteri d'amidament de projecte: Nombre d'unitats previstes, segons documentació gràfica de Projecte.
Criteri de mesura d'obra: Es mesurarà el nombre d'unitats realment executades segons especificacions de Projecte.

| Codi | Ut | Descripció | Rendiment | Preu | Import |
|---|---|---|---|---|---|
| mt36tit400j | U | Material auxiliar per a muntatge i subjecció a l'obra de les canonades de PVC, sèrie B, de 200 mm de diàmetre. (material) | 2.500 | 1.72 | 4.30 |
| mt36tit010ja | m | Tub de PVC, sèrie B, de 200 mm de diàmetre i 3,9 mm de gruix, segons UNE-EN 1329-1. (material) | 2.500 | 11.46 | 28.65 |
| mt36tit012i | U | Colze 87°30' mascle-femella de PVC, de 200 mm de diàmetre, segons UNE-EN 1329-1. (material) | 2.000 | 18.75 | 37.50 |
| mt11var009 | l | Líquid netejador per enganxat mitjançant adhesiu de tubs i accessoris de PVC. (material) | 0.238 | 37.60 | 8.95 |
| mt11var010 | l | Adhesiu per tubs i accessoris de PVC. (material) | 0.190 | 47.92 | 9.10 |
| mt11var120h | U | Sifó en línia de PVC, color gris, registrable, amb unió mascle/femella, de 200 mm de diàmetre. (material) | 1.000 | 137.50 | 137.50 |
| op00ato010 |  | Tornavís. | 1.000 | 0.00 | 0.00 |
| op00mar010 |  | Martell. | 1.000 | 0.00 | 0.00 |
| op00tal010 |  | Trepant. | 1.000 | 0.00 | 0.00 |
| mo008 | h | Oficial 1ª lampista. (mà d'obra) | 2.787 | 29.34 | 81.77 |
| mo107 | h | Ajudant lampista. (mà d'obra) | 2.293 | 25.25 | 57.90 |
| % | % | Costos directes complementaris | 2 % | 365.67 | 7.31 |
|  |  | Costos directes |  |  | 372.98 |
