# Plataforma salvaescales

- Propietat de l'arxiu: CYPE INGENIEROS, S.A.
- Format: FIEBDC-3/2002
- Divisa: EUR
- Costos indirectes: 3.00 %
- IVA: 21.00 %

## I Instal·lacions

### IT Transport

#### ITS Salvaescales

**ITS010** U Plataforma salvaescales.
Subministrament i instal·lació completa de plataforma remuntadora d'escales de 750x800 mm, ús interior, per salvar desnivells de trams rectes de pendent constant entre 15° i 45°, amb un recorregut màxim de 3 m, una capacitat màxima de càrrega de 225 kg, una velocitat de 0,1 m/s i una potència de 700 W a 230 V i 50 Hz, amb baranes automàtiques i rampes d'accés i sortida plegables automàticament. Inclús botoneres, guies d'acer i fixacions a parament o terra mitjançant pals de subjecció, polsador d'emergència i clau de seguretat en la plataforma, quadre elèctric i dobles circuits elèctrics de protecció, limitadors de velocitat, fre motor electromagnètic i altres dispositius de seguretat segons normativa vigent. Totalment muntada, connexionada i provada.
Inclou: Preparació de la zona de treball. Col·locació de les guies i fixacions. Muntatge de la plataforma sobre les guies. Connexionat amb la xarxa elèctrica. Col·locació i connexió de les botoneres i dels sistemes de seguretat.
Criteri d'amidament de projecte: Nombre d'unitats previstes, segons documentació gràfica de Projecte.
Criteri de mesura d'obra: Es mesurarà el nombre d'unitats realment executades segons especificacions de Projecte.

| Codi | Ut | Descripció | Rendiment | Preu | Import |
|---|---|---|---|---|---|
| mt39ses010a | U | Plataforma remuntadora d'escales de 750x800 mm, ús interior, per salvar desnivells de trams rectes de pendent constant entre 15° i 45°, amb un recorregut màxim de 3 m, una capacitat màxima de càrrega de 225 kg, una velocitat de 0,1 m/s i una potència de 700 W a 230 V i 50 Hz, amb baranes automàtiques i rampes d'accés i sortida plegables automàticament. Inclús botoneres, guies d'acer i fixacions a parament o terra mitjançant pals de subjecció, polsador d'emergència i clau de seguretat en la plataforma, quadre elèctric i dobles circuits elèctrics de protecció, limitadors de velocitat, fre motor electromagnètic i altres dispositius de seguretat segons normativa vigent. (material) | 1.000 | 7560.00 | 7560.00 |
| mo016 | h | Oficial 1ª instal·lador d'aparells elevadors. (mà d'obra) | 9.591 | 29.34 | 281.40 |
| mo085 | h | Ajudant instal·lador d'aparells elevadors. (mà d'obra) | 9.591 | 25.25 | 242.17 |
| % | % | Costos directes complementaris | 2 % | 8083.57 | 161.67 |
|  |  | Costos directes |  |  | 8245.24 |
