# Ventilador per a extracció de fums, exterior a la zona de risc

- Propietat de l'arxiu: CYPE INGENIEROS, S.A.
- Format: FIEBDC-3/2002
- Divisa: EUR
- Costos indirectes: 3.00 %
- IVA: 21.00 %

## I Instal·lacions

### IV Ventilació

#### IVG Ventilació mecànica per garatges

**IVG016** U Ventilador per a extracció de fums, exterior a la zona de risc.
Ventilador helicoïdal amb motor trifàsic de velocitat 920 r.p.m., potència 0,55 kW, per a un cabal de 7720 m³/h, nivell de pressió sonora 66 dB(A), homologat per transportar aire a 400°C durant 2 hores, instal·lat en local a part de la zona de risc d'incendi, aspirant directament del conducte. Inclús elements antivibratoris, elements de fixació i accessoris.
Inclou: Col·locació i fixació del ventilador. Connexionat i comprovació del seu correcte funcionament.
Criteri d'amidament de projecte: Nombre d'unitats previstes, segons documentació gràfica de Projecte.
Criteri de mesura d'obra: Es mesurarà el nombre d'unitats realment executades segons especificacions de Projecte.

| Codi | Ut | Descripció | Rendiment | Preu | Import |
|---|---|---|---|---|---|
| mt41gar025a | U | Ventilador helicoïdal trifàsic, velocitat 920 r.p.m., potència 0,55 kW, cabal màxim 7720 m³/h, nivell de pressió sonora 59 dB(A), per transportar aire a 400°C durant dues hores en l'evacuació de fums, instal·lat en local a part de la zona de risc d'incendi, segons UNE-EN 12101-3. (material) | 1.000 | 1581.78 | 1581.78 |
| mo011 | h | Oficial 1ª muntador. (mà d'obra) | 4.795 | 29.34 | 140.69 |
| mo080 | h | Ajudant muntador. (mà d'obra) | 4.795 | 25.28 | 121.22 |
| % | % | Costos directes complementaris | 2 % | 1843.69 | 36.87 |
|  |  | Costos directes |  |  | 1880.56 |
