# Peça especial per a conducte de ventilació de secció oblonga

- Propietat de l'arxiu: CYPE INGENIEROS, S.A.
- Format: FIEBDC-3/2002
- Divisa: EUR
- Costos indirectes: 3.00 %
- IVA: 21.00 %

## I Instal·lacions

### IV Ventilació

#### IVG Ventilació mecànica per garatges

**IVG029** U Peça especial per a conducte de ventilació de secció oblonga.
Colze horitzontal 30°, per a conducte oblong d'acer galvanitzat, de 360x80 mm, en la xarxa de conductes de ventilació.
Inclou: Col·locació i fixació de les peces especials prefabricades a la xarxa de conductes.
Criteri d'amidament de projecte: Nombre d'unitats previstes, segons documentació gràfica de Projecte.
Criteri de mesura d'obra: Es mesurarà el nombre d'unitats realment executades segons especificacions de Projecte.

| Codi | Ut | Descripció | Rendiment | Preu | Import |
|---|---|---|---|---|---|
| mt42coa118aaa | U | Colze horitzontal 30°, per a conducte oblong d'acer galvanitzat, de 360x80 mm. (material) | 1.000 | 162.67 | 162.67 |
| mo013 | h | Oficial 1ª muntador de conductes de xapa metàl·lica. (mà d'obra) | 0.120 | 29.34 | 3.52 |
| mo084 | h | Ajudant muntador de conductes de xapa metàl·lica. (mà d'obra) | 0.120 | 25.28 | 3.03 |
| % | % | Costos directes complementaris | 2 % | 169.22 | 3.38 |
|  |  | Costos directes |  |  | 172.60 |
