# Accessori per a tub d'acer negre

- Propietat de l'arxiu: CYPE INGENIEROS, S.A.
- Format: FIEBDC-3/2002
- Divisa: EUR
- Costos indirectes: 3.00 %
- IVA: 21.00 %

## I Instal·lacions

### IW Suports, tubs i accessoris per a fluids

#### IWA D'acer

**IWA105** U Accessori per a tub d'acer negre.
Maneguet de fosa mal·leable, classe A, amb rosca, de 1/8" de diàmetre, en tots dos extrems, acabat color negre.
Inclou: Replanteig. Col·locació.
Criteri d'amidament de projecte: Nombre d'unitats previstes, segons documentació gràfica de Projecte.
Criteri de mesura d'obra: Es mesurarà el nombre d'unitats realment executades segons especificacions de Projecte.

| Codi | Ut | Descripció | Rendiment | Preu | Import |
|---|---|---|---|---|---|
| mt08afm010aa | U | Maneguet de fosa mal·leable, classe A, amb rosca, de 1/8" de diàmetre, en tots dos extrems, acabat color negre, segons UNE-EN 10242. (material) | 1.000 | 1.32 | 1.32 |
| mo008 | h | Oficial 1ª lampista. (mà d'obra) | 0.188 | 29.34 | 5.52 |
| mo107 | h | Ajudant lampista. (mà d'obra) | 0.188 | 25.25 | 4.75 |
| % | % | Costos directes complementaris | 2 % | 11.59 | 0.23 |
|  |  | Costos directes |  |  | 11.82 |
