# Porta d'armari, de fusta

- Propietat de l'arxiu: CYPE INGENIEROS, S.A.
- Format: FIEBDC-3/2002
- Divisa: EUR
- Costos indirectes: 3.00 %
- IVA: 21.00 %

## L Fusteria, manyeria, vidres i proteccions solars

### LA Armaris

#### LAH Fronts d'armari, de fusta

**LAH010** U Porta d'armari, de fusta.
Porta d'armari de dues fulles de 215 cm d'altura de 50x1,9 cm, de tauler aglomerat, acabat amb melamina, color blanc; bastiment de base de pi país de 70x35 mm; tapetes de MDF, amb acabat amb melamina color blanc de 70x4 mm; tapajunts de MDF, amb acabat amb melamina color blanc de 70x10 mm en la cara exterior. Inclús ferraments de penjar, tanca i tirador sobre escut llarg de llautó, color negre, acabat brillant, sèrie bàsica.
Inclou: Presentació de la porta. Col·locació dels ferraments de penjar. Col·locació de la fulla. Col·locació dels ferraments de tancament. Ajustament final. Realització de proves de servei.
Criteri d'amidament de projecte: Nombre d'unitats previstes, segons documentació gràfica de Projecte.
Criteri de mesura d'obra: Es mesurarà el nombre d'unitats realment executades segons especificacions de Projecte.

| Codi | Ut | Descripció | Rendiment | Preu | Import |
|---|---|---|---|---|---|
| mt22aap020jd | U | Bastiment de base de fusta de pi, 70x35 mm, per porta d'armari de dues fulles de 215 cm d'altura, amb elements de fixació. (material) | 1.000 | 17.11 | 17.11 |
| mt22ata015ab | m | Tapajuntes de MDF, amb acabat amb melamina, de color blanc, 70x10 mm. (material) | 7.000 | 1.36 | 9.52 |
| mt22ara015a | m | Tapeta de MDF, acabat amb melamina, de color blanc, 70x4 mm. (material) | 6.400 | 0.84 | 5.38 |
| mt22pxh040aaa | U | Porta d'armari de tauler aglomerat, acabat amb melamina, color blanc, 215x50x1,9 cm. (material) | 2.000 | 61.87 | 123.74 |
| mt23icx020 | U | Frontissa oculta de cassoleta, d'acer inoxidable, per a porta d'armari o altell de gruix major de 15 mm. (material) | 6.000 | 1.32 | 7.92 |
| mt23hcl010aa | U | Joc de tirador i escut llarg de llautó, color negre, acabat brillant, sèrie bàsica, per a porta d'armari. (material) | 2.000 | 8.22 | 16.44 |
| mt23ppb050 | U | Imant de tancament per a porta d'armari o altell. (material) | 4.000 | 0.33 | 1.32 |
| mt23ppb031 | U | Cargol de llautó 21/35 mm. (material) | 36.000 | 0.07 | 2.52 |
| op00cla010 |  | Clavadora pneumàtica. | 1.000 | 0.00 | 0.00 |
| op00gra010 |  | Grapadora. | 1.000 | 0.00 | 0.00 |
| op00sie010 |  | Serra de calar. | 1.000 | 0.00 | 0.00 |
| op00cep010 |  | Garlopa. | 1.000 | 0.00 | 0.00 |
| op00ato010 |  | Tornavís. | 1.000 | 0.00 | 0.00 |
| op00tro010 |  | Serra de trepar. | 1.000 | 0.00 | 0.00 |
| mo017 | h | Oficial 1ª fuster. (mà d'obra) | 1.343 | 28.92 | 38.84 |
| mo058 | h | Ajudant fuster. (mà d'obra) | 1.343 | 25.48 | 34.22 |
| % | % | Costos directes complementaris | 2 % | 257.01 | 5.14 |
|  |  | Costos directes |  |  | 262.15 |
