# Fusteria exterior de fusta i alumini "IRASTORZA"

- Propietat de l'arxiu: CYPE INGENIEROS, S.A.
- Format: FIEBDC-3/2002
- Divisa: EUR
- Costos indirectes: 3.00 %
- IVA: 21.00 %

## L Fusteria, manyeria, vidres i proteccions solars

### LC Fusteria

#### LCD Sistemes de fusta i alumini

**LCD020** U Fusteria exterior de fusta i alumini "IRASTORZA".
Fusteria exterior sistema fusta-alumini, de fusta de roure i perfil exterior d'alumini extrusionat, fixat al perfil de fusta, per a finestra amb frontissa, d'obertura cap a l'interior, una fulla oscil·lobatent de 800x600 mm, sèrie Evo "IRASTORZA", acabat envernissat, amb capacitat per rebre un envidriament amb un gruix mínim de 24 mm i màxim de 32 mm; coeficient de transmissió tèrmica del marc de la secció tipus Uh,m = 1,3 W/(m²K), amb classificació a la permeabilitat a l'aire classe 4, segons UNE-EN 12207, classificació a l'estanquitat a l'aigua classe 9A, segons UNE-EN 12208 i classificació a la resistència a la força del vent classe C5, segons UNE-EN 12210; ferramenta perimetral de tancament i seguretat, obertura mitjançant falleba de palanca i manilla Hoppe amb sistema Secustik® en colors estàndard; sense bastiment de base i sense persiana. Inclús caragols d'acer per a la fixació de la fusteria.
Criteri de valoració econòmica: El preu no inclou el sistema de triple barrera.
Inclou: Fixació de la fusteria. Ajust final de la fulla. Realització de proves de servei.
Criteri d'amidament de projecte: Nombre d'unitats previstes, segons documentació gràfica de Projecte.
Criteri de mesura d'obra: Es mesurarà el nombre d'unitats realment executades segons especificacions de Projecte.

| Codi | Ut | Descripció | Rendiment | Preu | Import |
|---|---|---|---|---|---|
| mt22ira010laa | U | Finestra sistema fusta-alumini, de fusta de roure i perfil exterior d'alumini extrusionat, fixat al perfil de fusta, sèrie Evo "IRASTORZA", una fulla oscil·lobatent, 800x600 mm, composta de fulla de 85x82 mm i marc de 78x90 mm, motllura recta, rivets i tapajunts de fusta massissa, acabat envernissat, per l'interior, amb capacitat per rebre un envidriament amb un gruix mínim de 24 mm i màxim de 32 mm; coeficient de transmissió tèrmica del marc de la secció tipus Uh,m = 1,3 W/(m²K), amb classificació a la permeabilitat a l'aire classe 4, segons UNE-EN 12207, classificació a l'estanquitat a l'aigua classe 9A, segons UNE-EN 12208 i classificació a la resistència a la força del vent classe C5, segons UNE-EN 12210; ferramenta perimetral de tancament i seguretat, obertura mitjançant falleba de palanca i manilla Hoppe amb sistema Secustik® en colors estàndard, amb cargols d'acer per a la fixació de la fusteria, Segons UNE-EN 14351-1. (material) | 1.000 | 636.46 | 636.46 |
| op00cla010 |  | Clavadora pneumàtica. | 1.000 | 0.00 | 0.00 |
| op00gra010 |  | Grapadora. | 1.000 | 0.00 | 0.00 |
| op00sie010 |  | Serra de calar. | 1.000 | 0.00 | 0.00 |
| op00cep010 |  | Garlopa. | 1.000 | 0.00 | 0.00 |
| op00ato010 |  | Tornavís. | 1.000 | 0.00 | 0.00 |
| mo017 | h | Oficial 1ª fuster. (mà d'obra) | 0.619 | 28.92 | 17.90 |
| mo058 | h | Ajudant fuster. (mà d'obra) | 0.619 | 25.48 | 15.77 |
| % | % | Costos directes complementaris | 2 % | 670.13 | 13.40 |
|  |  | Costos directes |  |  | 683.53 |
