# Sistema "VELUX" de lluerna per a teulades, sobre espai no habitable

- Propietat de l'arxiu: CYPE INGENIEROS, S.A.
- Format: FIEBDC-3/2002
- Divisa: EUR
- Costos indirectes: 3.00 %
- IVA: 21.00 %

## L Fusteria, manyeria, vidres i proteccions solars

### LC Fusteria

#### LCN Finestres per a teulades

**LCN020** U Sistema "VELUX" de lluerna per a teulades, sobre espai no habitable.
Lluerna de coberta, sobre espai no habitable, model VLT 1000 "VELUX", amb obertura projectant, d'accionament manual mitjançant braçalet inferior, de 90x48 cm, realitzada en fusta de pi nòrdic, acabat envernissat, amb doble envidriament (-00H) (vidre interior Float de 3 mm, cambra d'aire de 10 mm, vidre exterior Float de 3 mm i separador d'acer galvanitzat), cèrcol d'estanquitat i valona d'alumini, en teulat amb pendents de 15° a 60°.
Inclou: Replanteig. Presentació, aplomat i anivellació de la lluerna. Fixació de la lluerna al buit deixat en el forjat. Segellat de junts perimetrals. Col·locació dels elements d'estanquitat. Realització de proves de servei.
Criteri d'amidament de projecte: Nombre d'unitats previstes, segons documentació gràfica de Projecte.
Criteri de mesura d'obra: Es mesurarà el nombre d'unitats realment executades segons especificacions de Projecte.

| Codi | Ut | Descripció | Rendiment | Preu | Import |
|---|---|---|---|---|---|
| mt22ltv010c | U | Lluerna de coberta, sobre espai no habitable, model VLT 1000 "VELUX", amb obertura projectant, d'accionament manual mitjançant braçalet inferior, de 90x48 cm, realitzada en fusta de pi nòrdic, acabat envernissat, amb doble envidriament (-00H) (vidre interior Float de 3 mm, cambra d'aire de 10 mm, vidre exterior Float de 3 mm i separador d'acer galvanitzat), cèrcol d'estanquitat i valona d'alumini. (material) | 1.000 | 156.00 | 156.00 |
| op00cla010 |  | Clavadora pneumàtica. | 1.000 | 0.00 | 0.00 |
| op00cep010 |  | Garlopa. | 1.000 | 0.00 | 0.00 |
| op00ato010 |  | Tornavís. | 1.000 | 0.00 | 0.00 |
| mo011 | h | Oficial 1ª muntador. (mà d'obra) | 0.899 | 29.34 | 26.38 |
| mo080 | h | Ajudant muntador. (mà d'obra) | 0.450 | 25.28 | 11.38 |
| % | % | Costos directes complementaris | 2 % | 193.76 | 3.88 |
|  |  | Costos directes |  |  | 197.64 |
