# Porta d'entrada a habitatge, de PVC

- Propietat de l'arxiu: CYPE INGENIEROS, S.A.
- Format: FIEBDC-3/2002
- Divisa: EUR
- Costos indirectes: 3.00 %
- IVA: 21.00 %

## L Fusteria, manyeria, vidres i proteccions solars

### LE Portes d'entrada a habitatge

#### LEC De PVC

**LEC010** U Porta d'entrada a habitatge, de PVC.
Porta d'entrada a habitatge de plafó massís decorat, realitzat a base d'escuma de PVC rígid i estructura cel·lular uniforme, d'una fulla abatible, dimensions 900x2100 mm, color blanc. Inclús bastiment de base d'acer galvanitzat amb garres d'ancoratge a obra, pany de seguretat, ferraments, escuma de poliuretà per a reomplert de la folgança entre marc i mur, segellat perimetral de junts per mitjà d'un cordó de silicona neutra i ajustament final en obra. Elaborada en taller, amb classificació a la permeabilitat a l'aire segons UNE-EN 12207, a l'estanquitat a l'aigua segons UNE-EN 12208 i a la resistència a la càrrega del vent segons UNE-EN 12210. Totalment muntada i provada.
Inclou: Col·locació del bastiment de base. Col·locació de la porta. Ajust final de la fulla. Segellat de junts perimetrals. Realització de proves de servei.
Criteri d'amidament de projecte: Nombre d'unitats previstes, segons documentació gràfica de Projecte.
Criteri de mesura d'obra: Es mesurarà el nombre d'unitats realment executades segons especificacions de Projecte.

| Codi | Ut | Descripció | Rendiment | Preu | Import |
|---|---|---|---|---|---|
| mt24paa010aa | U | Porta d'entrada a habitatge de plafó massís decorat, realitzat a base d'escuma de PVC rígid i estructura cel·lular uniforme, d'una fulla abatible, dimensions 900x2100 mm, color blanc. (material) | 1.000 | 759.75 | 759.75 |
| mt26pec015b | U | Bastiment de base d'acer galvanitzat, per a porta d'entrada de PVC d'una fulla, amb garres d'ancoratge a obra. (material) | 1.000 | 50.00 | 50.00 |
| mt13blw110a | U | Aerosol de 750 cm³ d'escuma de poliuretà, de 22,5 kg/m³ de densitat, 140% d'expansió, 18 N/cm² de resistència a tracció i 20 N/cm² de resistència a flexió, conductivitat tèrmica 0,04 W/(mK), estable de -40°C a 100°C; per a aplicar amb pistola; segons UNE-EN 13165. (material) | 0.100 | 7.20 | 0.72 |
| mt15sja100 | U | Cartutx de massilla de silicona neutra. (material) | 0.200 | 3.13 | 0.63 |
| op00ato010 |  | Tornavís. | 1.000 | 0.00 | 0.00 |
| mo020 | h | Oficial 1ª construcció. (mà d'obra) | 0.599 | 28.42 | 17.02 |
| mo113 | h | Peó ordinari construcció. (mà d'obra) | 0.599 | 23.81 | 14.26 |
| mo018 | h | Oficial 1ª serraller. (mà d'obra) | 0.599 | 28.86 | 17.29 |
| mo059 | h | Ajudant serraller. (mà d'obra) | 0.300 | 25.36 | 7.61 |
| % | % | Costos directes complementaris | 2 % | 867.28 | 17.35 |
|  |  | Costos directes |  |  | 884.63 |
