# Aïllament tèrmic de llar o campana de xemeneia

- Propietat de l'arxiu: CYPE INGENIEROS, S.A.
- Format: FIEBDC-3/2002
- Divisa: EUR
- Costos indirectes: 3.00 %
- IVA: 21.00 %

## N Aïllaments e impermeabilitzacions

### NA Aïllaments tèrmics

#### NAH Xemeneies i llars de foc

**NAH010** m² Aïllament tèrmic de llar o campana de xemeneia.
Aïllament tèrmic de llar o campana de xemeneia, amb panell de llana mineral hidròfob, imputrescible, revestit per una de les seves cares amb una làmina d'alumini adherida amb resina orgànica, de 30 mm d'espessor, segons UNE-EN 13162, resistència tèrmica 0,85 m²K/W, conductivitat tèrmica 0,035 W/(mK). Col·locació en obra: a topall, amb fixacions mecàniques.
Inclou: Neteja i preparació de la superfície suport. Replanteig i tall de l'aïllament. Col·locació de l'aïllament. Fixació de l'aïllament.
Criteri d'amidament de projecte: Superfície mesurada segons documentació gràfica de Projecte.
Criteri de mesura d'obra: Es mesurarà la superfície realment executada segons especificacions de Projecte.

| Codi | Ut | Descripció | Rendiment | Preu | Import |
|---|---|---|---|---|---|
| mt16lva080a | m² | Panell de llana mineral hidròfob, imputrescible, revestit per una de les seves cares amb una làmina d'alumini adherida amb resina orgànica, de 30 mm d'espessor, segons UNE-EN 13162, resistència tèrmica 0,85 m²K/W, conductivitat tèrmica 0,035 W/(mK), Euroclasse A1 de reacció al foc segons UNE-EN 13501-1, capacitat d'absorció d'aigua a curt termini <=1 kg/m² i factor de resistència a la difusió del vapor d'aigua 1, amb codi de designació MW-EN 13162-T5-DS(TH)-WS-WL(P), d'aplicació com aïllant tèrmic i protecció preventiva davant el foc de llars i campanes de xemeneies o extractors de fums. (material) | 1.050 | 20.94 | 21.99 |
| mt16aaa020ac | U | Fixació mecànica per plafons aïllants de llana mineral, col·locats directament sobre la superfície suport. (material) | 6.667 | 0.13 | 0.87 |
| mo054 | h | Oficial 1ª muntador d'aïllaments. (mà d'obra) | 0.120 | 29.34 | 3.52 |
| mo101 | h | Ajudant muntador d'aïllaments. (mà d'obra) | 0.120 | 25.28 | 3.03 |
| % | % | Costos directes complementaris | 2 % | 29.41 | 0.59 |
|  |  | Costos directes |  |  | 30.00 |
