# Aïllament tèrmic horitzontal de llosa de fonamentació, amb vidre cel·lular

- Propietat de l'arxiu: CYPE INGENIEROS, S.A.
- Format: FIEBDC-3/2002
- Divisa: EUR
- Costos indirectes: 3.00 %
- IVA: 21.00 %

## N Aïllaments e impermeabilitzacions

### NA Aïllaments tèrmics

#### NAI Fonamentacions

**NAI010** m² Aïllament tèrmic horitzontal de llosa de fonamentació, amb vidre cel·lular.
Aïllament tèrmic horitzontal de llosa de fonamentació, format per panell de vidre cel·lular, de 600x450 mm i 70 mm de gruix, segons UNE-EN 13167, resistència a compressió >= 1600 kPa, resistència tèrmica 0,51 m²K/W, conductivitat tèrmica 0,036 W/(mK) i Euroclasse A1 de reacció al foc segons UNE-EN 13501-1; col·locat a topall a la base de la llosa de fonamentació, sobre el terreny; preparat per a la posterior impermeabilització de la llosa de formigó. Inclús adhesiu bituminós per la closa de juntes.
Inclou: Neteja i preparació de la superfície suport. Replanteig i tall de l'aïllament. Col·locació de l'aïllament sobre el terreny. Segellat de junts.
Criteri d'amidament de projecte: Superfície mesurada segons documentació gràfica de Projecte.
Criteri de mesura d'obra: Es mesurarà la superfície realment executada segons especificacions de Projecte.

| Codi | Ut | Descripció | Rendiment | Preu | Import |
|---|---|---|---|---|---|
| mt14adg010a | kg | Adhesiu bituminós, format per una dissolució de betum asfàltic modificat i càrregues minerals en base solvent, d'aplicació en fred. (material) | 0.480 | 12.86 | 6.17 |
| mt16pvi030ga | m² | Panell de vidre cel·lular, de 600x450 mm i 70 mm de gruix, segons UNE-EN 13167, resistència a compressió >= 1600 kPa, resistència tèrmica 0,51 m²K/W, conductivitat tèrmica 0,036 W/(mK) i Euroclasse A1 de reacció al foc segons UNE-EN 13501-1; per col·locar directament sobre el terreny. (material) | 1.050 | 71.20 | 74.76 |
| mo054 | h | Oficial 1ª muntador d'aïllaments. (mà d'obra) | 0.180 | 29.34 | 5.28 |
| mo101 | h | Ajudant muntador d'aïllaments. (mà d'obra) | 0.180 | 25.28 | 4.55 |
| % | % | Costos directes complementaris | 2 % | 90.76 | 1.82 |
|  |  | Costos directes |  |  | 92.58 |
