# Aïllament tèrmic de fronts de forjat i pilars en façana, amb revestiment de suro

- Propietat de l'arxiu: CYPE INGENIEROS, S.A.
- Format: FIEBDC-3/2002
- Divisa: EUR
- Costos indirectes: 3.00 %
- IVA: 21.00 %

## N Aïllaments e impermeabilitzacions

### NA Aïllaments tèrmics

#### NAJ Ponts tèrmics

**NAJ019** m² Aïllament tèrmic de fronts de forjat i pilars en façana, amb revestiment de suro.
Aïllament tèrmic de fronts de forjat i pilars embeguts en el gruix de la façana, format per dues capes de revestiment de suro reforçat amb fibres de vidre, de 2,4 mm de gruix total, aplicat manualment, prèvia aplicació d'emprimació acrílica, reguladora de l'absorció.
Inclou: Preparació de la superfície suport. Aplicació de l'emprimació. Preparació del revestiment. Aplicació del revestiment.
Criteri d'amidament de projecte: Superfície mesurada segons documentació gràfica de Projecte.
Criteri de mesura d'obra: Es mesurarà la superfície realment executada segons especificacions de Projecte.

| Codi | Ut | Descripció | Rendiment | Preu | Import |
|---|---|---|---|---|---|
| mt28rsu005b | l | Emprimació acrílica, reguladora de l'absorció, per a ús en interiors o en exteriors. (material) | 0.040 | 5.37 | 0.21 |
| mt28rsu030b | kg | Revestiment de suro reforçat amb fibres de vidre, per a ús en interiors o en exteriors, a base de copolímers acrílics, suro i fibres de vidre, conductivitat tèrmica 0,059 W/(mK), densitat 1060 kg/m³, transpirable, permeable al vapor d'aigua; segons UNE-EN 1504-2. (material) | 2.880 | 7.43 | 21.40 |
| op00tal020 |  | Trepant amb batedora. | 1.000 | 0.00 | 0.00 |
| mo039 | h | Oficial 1ª revocador. (mà d'obra) | 0.216 | 28.42 | 6.14 |
| mo111 | h | Peó especialitzat revocador. (mà d'obra) | 0.180 | 25.02 | 4.50 |
| % | % | Costos directes complementaris | 2 % | 32.25 | 0.65 |
|  |  | Costos directes |  |  | 32.90 |
