# Aïllament tèrmic de fronts de forjat i pilars en façana, amb revestiment de suro

- Propietat de l'arxiu: CYPE INGENIEROS, S.A.
- Format: FIEBDC-3/2002
- Divisa: EUR
- Costos indirectes: 3.00 %
- IVA: 21.00 %

## N Aïllaments e impermeabilitzacions

### NA Aïllaments tèrmics

#### NAJ Ponts tèrmics

**NAJ019** m² Aïllament tèrmic de fronts de forjat i pilars en façana, amb revestiment de suro.
Aïllament tèrmic de fronts de forjat i pilars embeguts en el gruix de la façana, format per dues capes de revestiment de suro reforçat amb fibres de vidre, de 2,4 mm de gruix total, aplicat mecànicament.
Inclou: Preparació de la superfície suport. Preparació del revestiment. Aplicació del revestiment.
Criteri d'amidament de projecte: Superfície mesurada segons documentació gràfica de Projecte.
Criteri de mesura d'obra: Es mesurarà la superfície realment executada segons especificacions de Projecte.

| Codi | Ut | Descripció | Rendiment | Preu | Import |
|---|---|---|---|---|---|
| mt28rsu030b | kg | Revestiment de suro reforçat amb fibres de vidre, per a ús en interiors o en exteriors, a base de copolímers acrílics, suro i fibres de vidre, conductivitat tèrmica 0,059 W/(mK), densitat 1060 kg/m³, transpirable, permeable al vapor d'aigua; segons UNE-EN 1504-2. (material) | 2.880 | 7.43 | 21.40 |
| mq06pym010 | h | Mescladora-bombadora per morters i guixos projectats, de 3 m³/h. (maquinària) | 0.200 | 8.52 | 1.70 |
| op00tal020 |  | Trepant amb batedora. | 1.000 | 0.00 | 0.00 |
| mo039 | h | Oficial 1ª revocador. (mà d'obra) | 0.120 | 28.42 | 3.41 |
| mo111 | h | Peó especialitzat revocador. (mà d'obra) | 0.060 | 25.02 | 1.50 |
| % | % | Costos directes complementaris | 2 % | 28.01 | 0.56 |
|  |  | Costos directes |  |  | 28.57 |
