# Aïllament tèrmic de base de mur, amb vidre cel·lular

- Propietat de l'arxiu: CYPE INGENIEROS, S.A.
- Format: FIEBDC-3/2002
- Divisa: EUR
- Costos indirectes: 3.00 %
- IVA: 21.00 %

## N Aïllaments e impermeabilitzacions

### NA Aïllaments tèrmics

#### NAJ Ponts tèrmics

**NAJ110** m Aïllament tèrmic de base de mur, amb vidre cel·lular.
Aïllament tèrmic de base de mur, format per banda de vidre cel·lular, de 50 mm d'espessor i 300 mm d'amplada, segons UNE-EN 13167, resistència a compressió >= 1600 kPa, resistència tèrmica 0,1667 m²K/W, conductivitat tèrmica 0,05 W/(mK) i Euroclasse A1 de reacció al foc segons UNE-EN 13501-1, rebuda amb morter de ciment, industrial, M-5.
Inclou: Neteja i preparació de la superfície suport. Replanteig de les peces. Tall de l'aïllament. Aplicació del morter. Col·locació de l'aïllament.
Criteri d'amidament de projecte: Superfície mesurada segons documentació gràfica de Projecte.
Criteri de mesura d'obra: Es mesurarà la superfície realment executada segons especificacions de Projecte.

| Codi | Ut | Descripció | Rendiment | Preu | Import |
|---|---|---|---|---|---|
| mt16pvi040f | m | Banda de vidre cel·lular, de 50 mm d'espessor i 300 mm d'amplada, segons UNE-EN 13167, resistència a compressió >= 1600 kPa, resistència tèrmica 0,1667 m²K/W, conductivitat tèrmica 0,05 W/(mK) i Euroclasse A1 de reacció al foc segons UNE-EN 13501-1; per col·locar a la base de murs. (material) | 1.000 | 65.05 | 65.05 |
| mt08aaa010a | m³ | Aigua. (material) | 0.006 | 1.50 | 0.01 |
| mt09mif010ca | t | Morter industrial per a obra de paleta, de ciment, color gris, categoria M-5 (resistència a compressió 5 N/mm²), subministrat en sacs, segons UNE-EN 998-2. (material) | 0.002 | 53.48 | 0.11 |
| mo054 | h | Oficial 1ª muntador d'aïllaments. (mà d'obra) | 0.156 | 29.34 | 4.58 |
| mo101 | h | Ajudant muntador d'aïllaments. (mà d'obra) | 0.156 | 25.28 | 3.94 |
| % | % | Costos directes complementaris | 2 % | 73.69 | 1.47 |
|  |  | Costos directes |  |  | 75.16 |
