# Aïllament tèrmic de fronts de forjat i pilars en façana, amb panells de llana mineral

- Propietat de l'arxiu: CYPE INGENIEROS, S.A.
- Format: FIEBDC-3/2002
- Divisa: EUR
- Costos indirectes: 3.00 %
- IVA: 21.00 %

## N Aïllaments e impermeabilitzacions

### NA Aïllaments tèrmics

#### NAJ Ponts tèrmics

**NAJ015** m² Aïllament tèrmic de fronts de forjat i pilars en façana, amb panells de llana mineral.
Aïllament tèrmic de fronts de forjat i pilars embeguts en el gruix de la façana, format per panell rígid de llana de roca, no revestit, segons UNE-EN 13162, de 20 mm d'espessor, resistència tèrmica 0,55 m²K/W, conductivitat tèrmica 0,036 W/(mK), col·locat a topall i fixat mecànicament a l'estructura desencofrada. Inclús tacs d'expansió de plàstic per a la fixació de l'aïllant.
Inclou: Replanteig i tall de l'aïllament. Fixació de l'aïllant.
Criteri d'amidament de projecte: Superfície mesurada segons documentació gràfica de Projecte.
Criteri de mesura d'obra: Es mesurarà la superfície realment executada segons especificacions de Projecte.

| Codi | Ut | Descripció | Rendiment | Preu | Import |
|---|---|---|---|---|---|
| mt16lri015bb | m² | Panell rígid de llana de roca, no revestit, segons UNE-EN 13162, de 20 mm d'espessor, resistència tèrmica 0,55 m²K/W, conductivitat tèrmica 0,036 W/(mK), Euroclasse A1 de reacció al foc segons UNE-EN 13501-1. (material) | 1.050 | 6.84 | 7.18 |
| mt16aaa021a | U | Tac d'expansió i clau de polipropilè, amb cèrcol d'estanquitat, per a fixació mecànica de panells aïllants. (material) | 15.000 | 0.08 | 1.20 |
| mo054 | h | Oficial 1ª muntador d'aïllaments. (mà d'obra) | 0.180 | 29.34 | 5.28 |
| mo101 | h | Ajudant muntador d'aïllaments. (mà d'obra) | 0.180 | 25.28 | 4.55 |
| % | % | Costos directes complementaris | 2 % | 18.21 | 0.36 |
|  |  | Costos directes |  |  | 18.57 |
