# Aïllament tèrmic de claraboia en coberta plana no transitable, no ventilada, Deck, amb panells de llana mineral

- Propietat de l'arxiu: CYPE INGENIEROS, S.A.
- Format: FIEBDC-3/2002
- Divisa: EUR
- Costos indirectes: 3.00 %
- IVA: 21.00 %

## N Aïllaments e impermeabilitzacions

### NA Aïllaments tèrmics

#### NAJ Ponts tèrmics

**NAJ040** U Aïllament tèrmic de claraboia en coberta plana no transitable, no ventilada, Deck, amb panells de llana mineral.
Aïllament tèrmic de claraboia en coberta plana no transitable, no ventilada, Deck, format per panell rígid de llana de roca soldable "ROCKWOOL", segons UNE-EN 13162, de doble densitat (230 kg/m³ en la capa superior i 150 kg/m³ en la capa inferior), revestit per la cara superior amb un teixit de vidre blanc, de 40 mm d'espessor, resistència tèrmica 0,95 m²K/W, conductivitat tèrmica 0,041 W/(mK), col·locat a topall en el perímetre del buit de la claraboia.
Inclou: Replanteig i tall de l'aïllament. Col·locació de l'aïllament.
Criteri d'amidament de projecte: Superfície mesurada segons documentació gràfica de Projecte.
Criteri de mesura d'obra: Es mesurarà la superfície realment executada segons especificacions de Projecte.

| Codi | Ut | Descripció | Rendiment | Preu | Import |
|---|---|---|---|---|---|
| mt16lrw021be | m² | Panell rígid de llana de roca soldable "ROCKWOOL", segons UNE-EN 13162, de doble densitat (230 kg/m³ en la capa superior i 150 kg/m³ en la capa inferior), revestit per la cara superior amb un teixit de vidre blanc, de 40 mm d'espessor, resistència tèrmica 0,95 m²K/W, conductivitat tèrmica 0,041 W/(mK), Euroclasse A2-s1, d0 de reacció al foc segons UNE-EN 13501-1, calor específic 840 J/kgK i factor de resistència a la difusió del vapor d'aigua 1. (material) | 1.000 | 30.36 | 30.36 |
| mo054 | h | Oficial 1ª muntador d'aïllaments. (mà d'obra) | 0.180 | 29.34 | 5.28 |
| mo101 | h | Ajudant muntador d'aïllaments. (mà d'obra) | 0.180 | 25.28 | 4.55 |
| % | % | Costos directes complementaris | 2 % | 40.19 | 0.80 |
|  |  | Costos directes |  |  | 40.99 |
