# Aïllament tèrmic per l'exterior de cobertes inclinades d'estructura de fusta

- Propietat de l'arxiu: CYPE INGENIEROS, S.A.
- Format: FIEBDC-3/2002
- Divisa: EUR
- Costos indirectes: 3.00 %
- IVA: 21.00 %

## N Aïllaments e impermeabilitzacions

### NA Aïllaments tèrmics

#### NAN Cobertes inclinades

**NAN090** m² Aïllament tèrmic per l'exterior de cobertes inclinades d'estructura de fusta.
Aïllament tèrmic per l'exterior de cobertes inclinades d'estructura de fusta, format per: panell rígid de llana de roca volcànica, de doble densitat (150 kg/m³ en la capa superior i 95 kg/m³ en la capa inferior), no revestit, de 140 mm d'espessor, segons UNE-EN 13162, resistència tèrmica 3,85 m²K/W, conductivitat tèrmica 0,036 W/(mK). Col·locació en obra: a topall, col·locat sota el enllistonat per al muntatge de la cobertura, amb tirafons de doble rosca. Inclús llates d'empostissar de fusta per a evitar el lliscament dels panells aïllants de coberta i cargols per a la fixació de les llates d'empostissar al suport.
Criteri de valoració econòmica: El preu no inclou el enllistonat per al muntatge de la cobertura.
Inclou: Neteja del suport. Col·locació, anivellació i fixació de llistons. Col·locació de l'aïllament. Fixació de l'aïllament.
Criteri d'amidament de projecte: Superfície mesurada segons documentació gràfica de Projecte.
Criteri de mesura d'obra: Es mesurarà la superfície realment executada segons especificacions de Projecte.

| Codi | Ut | Descripció | Rendiment | Preu | Import |
|---|---|---|---|---|---|
| mt07mee203ef | m | Llistó de 40x40 mm de secció, de fusta de pinastre (Pinus pinaster), tractada en autoclau, amb classe d'ús 4, segons UNE-EN 335, acabat raspallat, amb humitat inferior al 20%. (material) | 0.150 | 1.70 | 0.26 |
| mt13blw131 | U | Cargol per a subjecció d'elements de fusta. (material) | 0.300 | 0.11 | 0.03 |
| mt16lrw060lb | m² | Panell rígid de llana de roca volcànica, de doble densitat (150 kg/m³ en la capa superior i 95 kg/m³ en la capa inferior), no revestit, de 140 mm d'espessor, segons UNE-EN 13162, resistència tèrmica 3,85 m²K/W, conductivitat tèrmica 0,036 W/(mK), Euroclasse A1 de reacció al foc segons UNE-EN 13501-1, calor específic 840 J/kgK i factor de resistència a la difusió del vapor d'aigua 1. (material) | 1.050 | 44.48 | 46.70 |
| mt16lrw061b | U | Tirafons de doble rosca, per a panells aïllants de llana de roca. (material) | 2.000 | 2.12 | 4.24 |
| mo054 | h | Oficial 1ª muntador d'aïllaments. (mà d'obra) | 0.150 | 29.34 | 4.40 |
| mo101 | h | Ajudant muntador d'aïllaments. (mà d'obra) | 0.150 | 25.28 | 3.79 |
| % | % | Costos directes complementaris | 2 % | 59.42 | 1.19 |
|  |  | Costos directes |  |  | 60.61 |
