# Aïllament tèrmic per l'interior de cobertes inclinades d'estructura de fusta, sobre espai habitable

- Propietat de l'arxiu: CYPE INGENIEROS, S.A.
- Format: FIEBDC-3/2002
- Divisa: EUR
- Costos indirectes: 3.00 %
- IVA: 21.00 %

## N Aïllaments e impermeabilitzacions

### NA Aïllaments tèrmics

#### NAN Cobertes inclinades

**NAN110** m² Aïllament tèrmic per l'interior de cobertes inclinades d'estructura de fusta, sobre espai habitable.
Aïllament tèrmic per l'interior de cobertes inclinades d'estructura de fusta, sobre espai habitable, format per: panell llana mineral de llana de roca volcànica, segons UNE-EN 13162, no revestit, de 50 mm d'espessor, resistència tèrmica 1,5 m²K/W, conductivitat tèrmica 0,033 W/(mK), col·locat a topall i fixat mecànicament, preparat per rebre l'extradossat interior que sigui compatible amb ell.
Inclou: Tall de l'aïllament. Col·locació de l'aïllament. Fixació de l'aïllament.
Criteri d'amidament de projecte: Superfície mesurada segons documentació gràfica de Projecte.
Criteri de mesura d'obra: Es mesurarà la superfície realment executada segons especificacions de Projecte.

| Codi | Ut | Descripció | Rendiment | Preu | Import |
|---|---|---|---|---|---|
| mt16lrw030fct | m² | Panell semirígid de llana de roca volcànica, segons UNE-EN 13162, no revestit, de 50 mm d'espessor, resistència tèrmica 1,5 m²K/W, conductivitat tèrmica 0,033 W/(mK), Euroclasse A1 de reacció al foc segons UNE-EN 13501-1, densitat 70 kg/m³, capacitat d'absorció d'aigua a curt termini <=1 kg/m², calor específic 840 J/kgK i factor de resistència a la difusió del vapor d'aigua 1. (material) | 1.050 | 13.42 | 14.09 |
| mt16bab020a | U | Espiga especial per a fusta, de 6 mm de diàmetre i 80 mm de longitud. (material) | 6.000 | 0.58 | 3.48 |
| mo054 | h | Oficial 1ª muntador d'aïllaments. (mà d'obra) | 0.120 | 29.34 | 3.52 |
| mo101 | h | Ajudant muntador d'aïllaments. (mà d'obra) | 0.120 | 25.28 | 3.03 |
| % | % | Costos directes complementaris | 2 % | 24.12 | 0.48 |
|  |  | Costos directes |  |  | 24.60 |
