# Aïllament tèrmic en extradossat directe de plaques. Sistema Ondutherm Wall "ONDULINE"

- Propietat de l'arxiu: CYPE INGENIEROS, S.A.
- Format: FIEBDC-3/2002
- Divisa: EUR
- Costos indirectes: 3.00 %
- IVA: 21.00 %

## N Aïllaments e impermeabilitzacions

### NA Aïllaments tèrmics

#### NAO Extradossats

**NAO200** m² Aïllament tèrmic en extradossat directe de plaques. Sistema Ondutherm Wall "ONDULINE".
Aïllament tèrmic en extradossat directe de plaques, format per panell rígid de poliestirè extrudit Ondutherm Wall XPS "ONDULINE", de superfície llisa i mecanitzat lateral encadellat, amb nucli de tauler OSB d'encenalls orientats de madera, de 9 mm d'espessor, de 70 mm de gruix total, resistència tèrmica 1,82 m²K/W, conductivitat tèrmica 0,038 W/(mK). Col·locació en obra: a topall, amb fixacions mecàniques.
Inclou: Replanteig i tall de l'aïllament. Col·locació de l'aïllament sobre el parament. Fixació de l'aïllament. Resolució de punts singulars.
Criteri d'amidament de projecte: Superfície mesurada segons documentació gràfica de Projecte.
Criteri de mesura d'obra: Es mesurarà la superfície realment executada segons especificacions de Projecte.

| Codi | Ut | Descripció | Rendiment | Preu | Import |
|---|---|---|---|---|---|
| mt16pxo010a | m² | Panell rígid de poliestirè extrudit Ondutherm Wall XPS "ONDULINE", segons UNE-EN 13164, de superfície llisa i mecanitzat lateral encadellat, amb nucli de tauler OSB d'encenalls orientats de madera, de 9 mm d'espessor, de 70 mm de gruix total, resistència tèrmica 1,82 m²K/W, conductivitat tèrmica 0,038 W/(mK), Euroclasse E de reacció al foc segons UNE-EN 13501-1. (material) | 1.050 | 33.50 | 35.18 |
| mt16aaa020ic | U | Fixació mecànica per plafons aïllants de poliestirè extrudit, col·locats directament sobre la superfície suport. (material) | 1.000 | 0.12 | 0.12 |
| mo054 | h | Oficial 1ª muntador d'aïllaments. (mà d'obra) | 0.144 | 29.34 | 4.22 |
| mo101 | h | Ajudant muntador d'aïllaments. (mà d'obra) | 0.144 | 25.28 | 3.64 |
| % | % | Costos directes complementaris | 2 % | 43.16 | 0.86 |
|  |  | Costos directes |  |  | 44.02 |
