# Aïllament tèrmic per l'exterior en façana per a sistemes ETICS

- Propietat de l'arxiu: CYPE INGENIEROS, S.A.
- Format: FIEBDC-3/2002
- Divisa: EUR
- Costos indirectes: 3.00 %
- IVA: 21.00 %

## N Aïllaments e impermeabilitzacions

### NA Aïllaments tèrmics

#### NAS Sistemes ETICS d'aïllament exterior de façanes

**NAS010** m² Aïllament tèrmic per l'exterior en façana per a sistemes ETICS.
Aïllament tèrmic per l'exterior en façana per a sistemes ETICS, format per panell rígid de poliestirè expandit, segons UNE-EN 13163, de superfície llisa i mecanitzat lateral recte, de color blanc, de 30 mm d'espessor, amb resistència a l'envelliment i permeable al vapor d'aigua, resistència tèrmica 0,79 m²K/W, conductivitat tèrmica 0,038 W/(mK), col·locat a topall i fixat amb morter adhesiu i fixacions mecàniques.
Criteri de valoració econòmica: El preu no inclou la capa de regularització ni la capa d'acabat.
Inclou: Neteja i preparació de la superfície suport. Replanteig i tall de l'aïllament. Aplicació de l'adhesiu. Col·locació de l'aïllament. Fixació de l'aïllament. Resolució de punts singulars.
Criteri d'amidament de projecte: Superfície mesurada segons documentació gràfica de Projecte.
Criteri de mesura d'obra: Es mesurarà la superfície realment executada segons especificacions de Projecte.

| Codi | Ut | Descripció | Rendiment | Preu | Import |
|---|---|---|---|---|---|
| mt16aaa010 | kg | Morter adhesiu per fixació de materials aïllants. (material) | 4.000 | 0.19 | 0.76 |
| mt16pep010aa | m² | Panell rígid de poliestirè expandit, segons UNE-EN 13163, de superfície llisa i mecanitzat lateral recte, de color blanc, de 30 mm d'espessor, amb resistència a l'envelliment i permeable al vapor d'aigua, resistència tèrmica 0,79 m²K/W, conductivitat tèrmica 0,038 W/(mK), Euroclasse E de reacció al foc segons UNE-EN 13501-1. (material) | 1.050 | 4.64 | 4.87 |
| mt16aaa021a | U | Tac d'expansió i clau de polipropilè, amb cèrcol d'estanquitat, per a fixació mecànica de panells aïllants. (material) | 6.000 | 0.08 | 0.48 |
| mo054 | h | Oficial 1ª muntador d'aïllaments. (mà d'obra) | 0.120 | 29.34 | 3.52 |
| mo101 | h | Ajudant muntador d'aïllaments. (mà d'obra) | 0.120 | 25.28 | 3.03 |
| % | % | Costos directes complementaris | 2 % | 12.66 | 0.25 |
|  |  | Costos directes |  |  | 12.91 |
