# Sistema Veture de panells prefabricats d'aïllament tèrmic per l'exterior de façanes

- Propietat de l'arxiu: CYPE INGENIEROS, S.A.
- Format: FIEBDC-3/2002
- Divisa: EUR
- Costos indirectes: 3.00 %
- IVA: 21.00 %

## N Aïllaments e impermeabilitzacions

### NA Aïllaments tèrmics

#### NAV Sistemes Veture d'aïllament exterior de façanes

**NAV010** m² Sistema Veture de panells prefabricats d'aïllament tèrmic per l'exterior de façanes.
Aïllament tèrmic per l'exterior de façanes, amb el sistema Veture, format per panells aïllants prefabricats compostos de plaquetes ceràmiques de gres, color vermell, unides a un panell rígid de poliestirè extrudit, de 30 mm d'espessor, fixats els panells prefabricats al parament suport amb tacs de poliamida, cargols d'acer zincat i dispositius auxiliars de fixació; segellat de junts entre panells prefabricats amb adhesiu de cautxú de silicona; col·locació de plaquetes individuals d'unió entre panells prefabricats amb adhesiu cimentós millorat, C2 TE S2, segons UNE-EN 12004, altament deformable, amb lliscament reduït i temps obert ampliat, i rejuntada final de les plaquetes amb morter, tipus CG2. Inclús peces especials.
Inclou: Preparació de la superfície suport. Tall i preparació dels panells prefabricats. Col·locació i fixació dels panells prefabricats sobre el parament. Segellat dels junts entre panells prefabricats. Col·locació de les plaquetes d'ajust i de les peces especials. Rejuntat de les plaquetes. Neteja final de la façana.
Criteri d'amidament de projecte: Superfície mesurada segons documentació gràfica de Projecte, deduint els buits de superfície major de 1 m², afegint a canvi la superfície de la part interior del buit, corresponent al desenvolupament de brancals i llindes.
Criteri de mesura d'obra: Es mesurarà la superfície realment executada segons especificacions de Projecte, deduint els buits de superfície major de 1 m², afegint a canvi la superfície de la part interior del buit, corresponent al desenvolupament de brancals i llindes.

| Codi | Ut | Descripció | Rendiment | Preu | Import |
|---|---|---|---|---|---|
| mt12ppg010a | U | Plafó prefabricat de 1240x600x48 mm, compost de plaquetes ceràmiques de gres, segons UNE-EN ISO 10545-11, color vermell, unides a un panell rígid de poliestirè extrudit, segons UNE-EN 13164, de 30 mm d'espessor, resistència a compressió >= 300 kPa, resistència tèrmica 0,9 m²K/W, conductivitat tèrmica 0,034 W/(mK), Euroclasse E de reacció al foc, segons UNE-EN 13501-1, inclús dispositius auxiliars de fixació i plaquetes individuals. (material) | 1.420 | 49.30 | 70.01 |
| mt12ppg100a | U | Tac de poliamida i cargol d'acer zincat, de 8 mm de diàmetre i 100 mm de longitud. (material) | 7.000 | 0.29 | 2.03 |
| mt12ppg110 | U | Cartutx de 310 cm³ d' adhesiu de cautxú de silicona. (material) | 0.500 | 6.92 | 3.46 |
| mt09mcp100j | kg | Adhesiu cimentós millorat, C2 TE S2, segons UNE-EN 12004, altament deformable, amb lliscament reduït i temps obert ampliat, color blanc, d'un sol component a base de ciment d'alta resistència, àrids seleccionats, additius i resines sintètiques, per a la col·locació en capa fina de tot tipus de peces ceràmiques en paraments verticals exteriors i paviments exteriors. (material) | 8.000 | 1.28 | 10.24 |
| mt09mcr100a | kg | Morter, tipus CG2, segons UNE-EN 13888, per junts de 5 a 30 mm, compost per ciments d'alta resistència, àrids seleccionats, pigments i additius específics. (material) | 8.500 | 1.09 | 9.27 |
| op00ato010 |  | Tornavís. | 1.000 | 0.00 | 0.00 |
| mo052 | h | Oficial 1ª muntador de sistemes de façanes prefabricades. (mà d'obra) | 0.599 | 29.34 | 17.57 |
| mo099 | h | Ajudant muntador de sistemes de façanes prefabricades. (mà d'obra) | 0.599 | 25.28 | 15.14 |
| % | % | Costos directes complementaris | 2 % | 127.72 | 2.55 |
|  |  | Costos directes |  |  | 130.27 |
