# Aïllament acústic a soroll aeri de baixant, amb làmines bituminoses

- Propietat de l'arxiu: CYPE INGENIEROS, S.A.
- Format: FIEBDC-3/2002
- Divisa: EUR
- Costos indirectes: 3.00 %
- IVA: 21.00 %

## N Aïllaments e impermeabilitzacions

### NB Aïllaments acústics

#### NBA Canonades i baixants

**NBA010** m² Aïllament acústic a soroll aeri de baixant, amb làmines bituminoses.
Aïllament acústic a soroll aeri de baixant situada en conducte per a instal·lacions folrat amb fusta, mitjançant el revestiment de cadascuna de les cares interiors del folrat amb làmina bituminosa autoadhesiva fonoabsorbent amb armadura de polipropilè, de 4 mm d'espessor i 5 kg/m² de massa superficial.
Inclou: Neteja de la superfície suport. Tall del rotllo en trams. Col·locació de l'aïllament.
Criteri d'amidament de projecte: Superfície mesurada segons documentació gràfica de Projecte.
Criteri de mesura d'obra: Es mesurarà la superfície realment executada segons especificacions de Projecte.

| Codi | Ut | Descripció | Rendiment | Preu | Import |
|---|---|---|---|---|---|
| mt17lbr010a | m² | Làmina bituminosa autoadhesiva fonoabsorbent amb armadura de polipropilè, de 4 mm d'espessor i 5 kg/m² de massa superficial, impermeable a l'aigua; amb 27 dB d'índex global de reducció acústica, Rw (material) | 1.050 | 38.59 | 40.52 |
| mo054 | h | Oficial 1ª muntador d'aïllaments. (mà d'obra) | 0.096 | 29.34 | 2.82 |
| mo101 | h | Ajudant muntador d'aïllaments. (mà d'obra) | 0.096 | 25.28 | 2.43 |
| % | % | Costos directes complementaris | 2 % | 45.77 | 0.92 |
|  |  | Costos directes |  |  | 46.69 |
